# MS HS ZU-HKoP Ersatzneubau IG 1
Angebotsaufforderung (GAEB DA XML 3.3, DA83)
Projekt: MS HS ZU
Währung: EUR
Auftraggeber: Bau- und Liegenschaftsbetrieb NRW, NL Münster, Hohenzollernring 80, 48145 Münster, Telefon 0251-9370-0, Fax 0251-9370-880, E-Mail 0251-ms.poststelle@blb.nrw.de
Erstellt mit: FUTURA, FUTURA Version 9.1.03.77, 04.11.2025

## Zusätzlicher Text
Leistungsverzeichnis: 3.33 XAM
Akustik-Wandbekleidung Hörsäle etc. BT C
und Innenfensterbänke BT A - C

Projektbezeichnung: Ersatzneubau Institutsgruppe 1 Physik
Instituts-, Werkstatt-, Hörsaalgebäude

Auftraggeber: BLB NRW Niederlassung Münster
Hohenzollernring 80
48145 Münster

Bauort: Wilhelm-Klemm-Straße 5, 48149 Münster

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
Allgemeine Vorbemerkungen zum Bauvorhaben

1.
Beschreibung der Baumaßnahme und Lage der Baustelle
1.1 Einleitung

Das bestehende Gebäude IG 1 an der Wilhelm-Klemm-Str. 10 der Universität Münster (vorm. Westfälische Wilhelms Universität Münster) soll im Rahmen des Hochschulkonsolidierungsprogramm (HKop) des Landes Nordrhein-Westfalen durch einen Ersatzneubau ersetzt werden. Das Gebäude IG 1 beherbergt derzeit sämtliche Forschungsgruppen des Forschungsschwerpunktes Nanophysik des Fachbereiches Physik. Zudem sind hier weitere Institute und Gruppen aus anderen Fachbereichen untergebracht, die ebenfalls im größeren Umfang nanoanalytische Verfahren anwenden.

1.2 Konzept

Die Besonderheiten von Ort und Aufgabe prägen das städtebauliche Konzept in maßgeblicher Weise. Das sehr heterogene Raum- und Funktionsprogramm mit sowohl inhaltlich wie strukturell stark unterschiedlichen Funktionsbereichen wie Werkstatt, Labore / Messräume, Seminarräume und Hörsäle wurde in zwei getrennten Gebäudeteilen organisiert und abgebildet.
Diese funktionale Überlegung wurde im städtebaulichen Gebäudekonzept in eine Gliederung der beträchtlichen Baumasse in kleinere, maßstäbliche Gebäudevolumen umgesetzt mit dem Ziel, der Integration des Neubaus in die städtebauliche Struktur des naturwissenschaftlichen Campus der Universität Münster bei gleichzeitig prägnantem und signifikantem Erscheinungsbild. So wird der Neubau der IG1 als erster und wichtiger Baustein einer weiteren Campusentwicklung verstanden, welcher sowohl inhaltlich, aufgrund seines Forschungsbetriebs, als auch städtebaulich, aufgrund seiner zentralen Lage, als Impulsgeber gesehen werden kann.
Die Planung der Gesamtmaßnahme sieht zwei Bausteine auf dem Baufeld vor. Gebäude A und Gebäude B stehen, durch eine Gebäudefuge baukonstruktiv getrennt, als zusammenhängender Baukörper an der Ecke Domagkstraße / Wilhelm-Klemm-Straße auf dem westlichen Teil des Baufeldes. Gebäude C steht auf dem östlichen Teil des Baufeldes parallel zur Längsseite der Bestandsgebäudes der Kernphysik.
Im Einzelnen handelt es sich um folgende Bauteile:
Bauteil A - Institutsgebäude
Bauteil B - Werkstattgebäude
Bauteil C - Hörsaalgebäude

1.3 Baurecht
Das baurechtliche Verfahren für das Bauvorhaben unterliegt dem § 79 BauO NRW 2018 – Bauaufsichtliche Zustimmung. Alle für die Kalkulation wesentlichen Vorgaben sind in Planung und LV aufgenommen. Die Baugenehmigung sowie die jeweils gewerkeweise relevanten Nachweise (wie z.B. Schallschutz, Wärmeschutz, Brandschutzkonzept, Bodengutachten, Standsicherheitsnachweis, Genehmigungsstatik, Prüfberichte des Prüfstatikers, Entwässerungsantrag, Lüftungsgesuch, Konzept Barrierefreiheit etc.) werden nach Beauftragung zur Verfügung gestellt und sind einzuhalten bzw. zu beachten. Grundsätzlich ist vor ggf. abweichender Ausführung in der Werk- und Montageplanung mit der Generalplaner-ARGE und/oder dem jeweiligen Fachverantwortlichen, nach Prüfung der jeweiligen Vorgaben durch den AN, Rücksprache zu halten.
Bei dem o. g. Bauvorhaben handelt es sich um eine bauliche Anlage besonderer Art bzw. Nutzung (Sonderbau) nach § 50 BauO NRW 2018. Folgende Sonderbaukriterien werden erfüllt: • Gebäude mit mehr als 1.600 m² Geschossfläche, • Büro- und Verwaltungsgebäude mit mehr als 3 000 m² Geschossfläche, • Versammlungsstätten mit Versammlungsräumen, die mehr als 200 Besucherinnen und Besucher fassen, die gemeinsame Rettungswege haben, • bauliche Anlagen, deren Nutzung durch Umgang oder Lagerung von Stoffen mit Explosions- oder erhöhter Brandgefahr verbunden ist.
Alle Gebäudeteile (Bauteile A, B, C) werden in Massivbauweise mit einer vorgehängten Fassadenkonstruktion errichtet.
Das Institutsgebäudes (Bauteil A) besteht aus einem System aus massiven Stahlbeton Flachdecken in Verbindung mit regelmäßig im Grundriss verteilten Treppenkernen und Technikschächten. Ansonsten werden die Flachdecken über tragende Innen- und Außenwände gehalten. Raumabschließende Wände werden durch nichttragendes Mauerwerk bzw. Trockenbau errichtet.
Die Bauteile B und C bestehen aus einem System aus Stützen und Balken in Ortbetonbauweise, ergänzt um nichttragendes KS-Mauerwerk und Trockenbau.
1.4 Adresse / Grundstück

Das Baugrundstück liegt parallel zum Orléans Ring und wird von der Wilhelm-Klemm-Straße, der Domagkstraße und der Corrensstraße in 48149 Münster umschlossen. Im südlichen Bereich grenzt das Baugrundstück an die Mensa des Studierenden Werk Münster.
Das Grundstück besteht aus einem Flurstück, das sich im Eigentum des Landes Nordrhein - Westfalen, Unterrichtsverwaltung Universität Münster befindet. Auf dem gesamten Grundstück befinden sich neben dem Baufeld des Ersatzneubaus IG 1 weitere Bestandsgebäude des NWZ der Universität Münster.
Durch den BLB Münster wurde eine Kampfmittelsondierung des Baufeldes sowie eine Infrastruktur-Umverlegung durchgeführt, um vorhandene TGA-Medienverbindungen um das Baufeld herum und im Bereich der geplanten Promenade (Wegeverbindung zwischen BT A +B / BT C) neu zu verlegen.
1.5 Bauablaufbeschreibung Baulogistik
Siehe Baulogistikphasenpläne und Baulogistikhandbuch
1.6 Containeranlage

Nordöstlich des Baufeldes wurde auf einer Grünfläche parallel zum Orléans Ring die Containeranlage für das Bauvorhaben errichtet. Die Aufstellung und Räumung erfolgt durch den AN Baulogistik 2 auf der dafür vorgesehenen Fläche (siehe Baulogistikphasenpläne 1 bis 5). Die Übergabe an den AN erfolgt mittels Mietvertrags zwischen AN Baulogistik 2 und AN. Näheres zur Anmietung ist dem Baulogistikhandbuch zu entnehmen.
1.7 Baustellenlogistik

Zur Umsetzung der logistischen Koordination der Baustelle obliegt dem AN Baulogistik 2. Dieser übernimmt die Organisation, die Steuerung und die Kontrolle der vertragsgemäßen Umsetzung der Baulogistik.

Baulogistikleistung 2
im Rahmen 3.02 XBA:
Bauzaunanlage mit Zufahrtstoren
Containeranlage AG
Containeranlage AN
Sanitärcontainer
Baustrom
Bauwasser
Verkehrssicherungsmaßnahmen
Sanitätscontainer
Zugangskontrolle
Anliefer- u. Materiallogistik
Entsorgungslogistik
Baustellenüberwachung

1.8 Prävention COVID-19 / Corona

Die jeweils aktuellen Richtlinien und Vorgaben (u.a. Robert-Koch-Institut RKI, Bundesregierung, Landesregierung NRW) sind zu beachten und einzuhalten.

1.
Rahmentermine
Siehe Formblatt, Besondere Vertragsbedingungen.
Basierend auf dem angehängten Auszug des Bauzeitenplans, Stand April 2025 ist durch den AN nach Auftragserteilung ein detaillierter, Gewerke spezifischer Ausführungsterminplan (ATP) unter Berücksichtigung von Folge- und Drittgewerken sowie den vertraglich fixierten Zwischen- und Endterminen zur Prüfung und Freigabe vorzulegen.

1.
Plananlagen

Planunterlagen und sonstige Unterlagen gemäß dem beigefügten Anlagenverzeichnis.

1.
Angaben zur Ausführung gemäß VOB Teil C - DIN 18299 ff
4.1 Angaben zur Baustelle

4.1.1 Lage der Baustelle, Umgebungsbedingungen, Zufahrtsmöglichkeiten und Beschaffenheit der Zufahrt sowie etwaige Einschränkungen bei ihrer Benutzung.

Die Baustelle befindet sich in einem städtischen Gebiet (Orléans Ring, Münster) zwischen Wilhelm-Klemm-Straße und Domagkstraße. Die Hauptzufahrt erfolgt über die Corrensstraße in Richtung Wilhelm-Klemm-Straße. Hier ist die Baustellenzufahrt auf das Baufeld verortet.
Parkflächen stehen sowohl in diesem Bereich als auch im Bereich der Containeranlage nicht zur Verfügung,
Alle weiteren erforderlichen Angaben finden sich im Baulogistikhandbuch bzw. können den Baulogistikphasenplänen 1 bis 5 entnommen werden.

4.1.2 Besondere Belastungen aus Immissionen sowie besondere klimatische
oder betriebliche Bedingungen.

Die durch Bauarbeiten verursachten Geräusche einschließlich Fahrzeugverkehr dürfen die in der Allgemeinen Verwaltungsvorschrift zum Schutz gegen Baulärm (AAV Baulärm) festgelegten gebietsbezogenen Immissionsrichtwerte nicht überschreiten.
Die Immissionsrichtwerte gemäß AVV Baulärm liegen bei 60 dB (A).
Eine Überschreitung des Immissionsrichtwertes (IRW) durch baustellenbedingte Geräuschemissionen um bis zu 5 dB(A) ist gemäß AVV Baulärm zulässig, wodurch sich ein Immissionsgrenzwert (IGW) von 65 dB(A) an den Immissionspunkten ergibt.

Zu berücksichtigende Maßnahmen sind unter Sonstiges, Punkt 7.1 benannt und bei der Kalkulation zu berücksichtigen.

4.1.3 Verkehrsverhältnisse auf der Baustelle, insbesondere Verkehrsbeschränkungen.

Die erforderlichen Angaben finden sich im Baulogistikhandbuch bzw. können den Baulogistikphasenplänen 1 bis 5 entnommen werden.

4.1.4 Für den Verkehr freizuhaltende Flächen.

Die erforderlichen Angaben finden sich im Baulogistikhandbuch bzw. können den Baulogistikphasenplänen 1 bis 5 entnommen werden.
Hinweis:
Durch die beiden Notausstiegsbauwerke des Fernwärmekanals der Universität Münster in der Domagkstraße ist die Fluchtmöglichkeit aus diesen beiden Luken in den öffentlichen Straßenraum hinein jederzeit zu gewährleisten.
Als Parkmöglichkeit stehen den Baustellenmitarbeitern, je nach Verfügbarkeit, Stellplätze zur Mitnutzung auf dem obersten Parkdeck des angrenzenden Parkhauses in der Domagkstraße zur Verfügung. Die Höhenbegrenzung von 2,20 m ist hierbei zu beachten. Die sich im Umfeld des Baufeldes und der Containeranlage befindlichen Stellplätze der Universität Münster stehen für Baustellenfahrzeuge sowie Fahrzeuge der Baustellen MA nicht zur Verfügung.

4.1.5 Art, Lage, Maße und Nutzbarkeit von Transporteinrichtungen und Transportwegen, z.B. Montageöffnungen.

Die erforderlichen Angaben finden sich im Baulogistikhandbuch bzw. können den Baulogistikphasenplänen 1 bis 5 entnommen werden.

4.1.6 Lage, Art, Anschlusswert und Bedingungen für das Überlassen von Anschlüssen für Wasser, Energie und Abwasser.

Die Organisation und die zur Verfügungstellung von Baustrom und Bauwasser erfolgt durch das Gewerk Baulogistik. Die Verbrauchskosten trägt der Auftraggeber.
Die Wasser- und Stromentnahmestellen sind den Bauwasser- bzw. Baustromplänen bzw. den der Baulogistikphasenplänen 1 bis 5 zu entnehmen.
Die Stromanschlüsse befinden sich in Form von Unterverteilungen in jedem Geschoss der Gebäude, bzw. im Außenbereich im Baufeld. Die weitere Verteilung zur Nutzung ab Geschossverteiler ist durch den AN eigenverantwortlich und auf eigene Kosten zu realisieren. Es sind ausschließlich geprüfte Installationsmittel zugelassen. Der Nachweis ist auf Verlangen vorzubringen. Eine flächendeckende Baubeleuchtung ist nicht vorgesehen, es werden lediglich die Hauptverkehrswege und Rettungswege mit einer provisorischen Beleuchtung ausgestattet. Die Beleuchtung des Arbeitsfeldes ist durch den AN zu realisieren.

4.1.7 Lage und Ausmaß der dem Auftragnehmer für die Ausführung seiner Leistungen zur Benutzung oder Mitbenutzung überlassenen Flächen und Räume.

Der AG stellt keine Unterkünfte. Dem AN ist es freigestellt eigene Systemcontainer als Magazincontainer in Abstimmung mit der Baulogistik und der BL der Generalplaner ARGE auf der dafür vorgesehenen Containeraufstellfläche aufzustellen (siehe Baulogistikphasenplänen 1 bis 5).
Eine Beheizung der Container ist durch den AN eigenverantwortlich zu realisieren. Diese darf nur über Gasheizungen erfolgen, eine zentrale Gasversorgung wird nicht zur Verfügung gestellt. Alternativ ist der Einsatz von Luft-Wärmepumpen (Reversible Kühlanlagen) zulässig. Eine direkte Beheizung über die zur Verfügung gestellten Stromanschlüsse ist in jedem Fall nicht gestattet. Die Errichtung von Unterkünften zur Übernachtung auf dem Gelände der Baustelle / dem Baufeld oder des Containerstandortes ist nicht gestattet.

4.1.8 Besondere Vorgaben für die Entsorgung, z.B. Beschränkungen für die Beseitigung von Abwasser und Abfall.

Die erforderlichen Angaben finden sich im Baulogistikhandbuch bzw. können den Baulogistikphasenplänen 1 bis 5 entnommen werden.

4.1.9 Gegebenenfalls gemäß der Baustellenverordnung getroffene Maßnahmen.

Die erforderlichen Angaben finden sich im Baulogistikhandbuch bzw. können den Baulogistikphasenplänen 1 bis 5 entnommen werden.
4.2 Angaben zur Ausführung

4.2.1 Besondere Anforderungen an die Baustelleneinrichtung und Entsorgungseinrichtungen, z.B. Behälter für die getrennte Erfassung.

Die erforderlichen Angaben finden sich im Baulogistikhandbuch.

4.2.2 Besonderheiten der Regelung und Sicherung des Verkehrs, gegebenenfalls auch, wieweit der Auftraggeber die Durchführung der erforderlichen Maßnahmen übernimmt.

Verkehrssicherungsmaßnahmen entsprechend der Genehmigung und den Auflagen der Stadt Münster werden durch das Gewerk Baulogistik 2 umgesetzt und in Stand gehalten.
Baustellenzufahrten, Anlieferung etc. finden sich in den Baulogistikphasenplänen 1 bis 5 und den Verkehrssicherungsplänen.
Die Hauptzufahrt zur Baustelle wie auch zur Anlieferung befindet sind in der Wilhelm-Klemm-Straße (Zufahrt über die Corrensstraße). Die öffentlichen Straßen und Wege im Baustellenbereich sind von bauseitigen Verschmutzungen, verursacht durch Fahrzeuge des AN zu reinigen. Bei Nichtbeachtung werden Säuberungen der öffentlichen Wege und Straßen durch den AG zu Lasten des AN ausgeführt.

4.2.3 Verwendung oder Mitverwendung von wiederaufbereiteten (Recycling-)Stoffen.
Der Einbau von Recyclingbaustoffen ist nicht zugelassen.

4.2.4 Anforderungen an wiederaufbereitete (Recycling-) Stoffe und an nicht genormte Stoffeund Bauteile.

Der Einbau von Recyclingbaustoffen und nicht genormten Stoffen ist nicht zugelassen.

4.2.5 In welchem Umfang der Auftraggeber Abladen, Lagern und Transport von Stoffen und Bauteilen übernimmt oder dafür dem Auftragnehmer Geräte oder Arbeitskräfte zur Verfügung stellt.
Die erforderlichen Angaben finden sich im Baulogistikhandbuch bzw. können den Baulogistikphasenplänen 1 bis 5 entnommen werden.

1.
Sonstiges

5.1 Dokumentation

Die Unterlagen zur Objektübergabe, Mängel/Restarbeiten, Revisionsunterlagen und Gewerke-Abnahme sind zur Abnahme 2-fach digital und in Papier vorzulegen. Zur Prüfung der Unterlagen ist spätestens 4 Wochen vor Abnahme ein vollständiges Exemplar dem AG zu übergeben. Die Hinweise unter 7.2 CAD-Standard und 7.3 Internetbasierter Projektraum
sind in diesem Zusammenhang zu beachten.

5.2 Muster, Proben, Gütenachweise

Wenn nicht anders beschrieben gemäß VOB, ansonsten Bemusterungen gem. LV-Positionen

5.3 Veröffentlichungen

Nur in Abstimmung mit dem BLB NRW, Niederlassung Münster.
5.4 Werbung

Durch den AN Baulogistik 2 ist ein Bauschild erstellt worden. Je AN wird durch den AG eine kostenfreie Leiste zur Beschriftung durch den AN zur Verfügung gestellt. Gewerke eigene Werbung in Form von Bannern, Aufstellern oder Ähnlichem ist auf der gesamten Baustelle untersagt.

5.5 Sprache

Mindestens ein deutschsprachiger weisungsbefugter Ansprechpartner muss täglich, während der Betriebszeiten der Baustelle des jeweiligen Gewerkes vor Ort sein.

5.6 Baubesprechung

Die Teilnahme des projektverantwortlichen AN an den wöchentlichen Baubesprechungen ist verpflichtend.

5.7 Mobilfunk

Nur das öffentliche Netz.

5.8 Bautagesberichte

Der AN ist verpflichtet, Bautagesberichte gemäß EFB Bautagebuch zu führen und davon dem AG / der örtlichen Objektüberwachung der Generalplaner ARGE wöchentlich eine Durchschrift zu übergeben. Die Bautagesberichte müssen die Angaben enthalten, die für die Ausführung oder Abrechnung des Vertrages von Bedeutung sein können, z.B. über Wetter, Temperaturen, Zahl und Art der auf der Baustelle beschäftigten Arbeitskräfte, Zahl und Art der eingesetzten Großgeräte, den wesentlichen Baufortschritt.

5.9 Baulogistikhandbuch

In der Anlage zu diesem Leistungsverzeichnis ist das Baulogistikhandbuch beigefügt.

5.10 Baustellenordnung / Unfallverhütung
Die zur Erfüllung der beauftragten Leistungen notwendigen Unfallverhütungsvorschriften und Sicherheitsgesetze sowie die vom AG zu erlassende Baustellenordnung und der SiGePlan sind einzuhalten. Dem AN obliegt die Pflicht, sich hiervon in geeigneter Weise Kenntnis zu verschaffen und alle seine Arbeitnehmer vor Aufnahme der Arbeiten entsprechend einzuweisen.
Alle Schäden und Nachteile, die durch die Nichtbeachtung der Vorschriften entstehen, hat der AN zu tragen.
1.
Gewerke spezifische Angaben zur Ausführung

6.1 Angaben zur Baustelle

6.1.1 Art und Lage der baulichen Anlagen, z.B. auch Anzahl und Höhe der Geschosse je Bauteil
Bauteil A (Institutsgebäude)
Attikahöhe über Gelände ca. 32.90 m (zzgl. Technikzentrale)
Bruttogeschossfläche (R) ca. 18.500 m²
Bruttorauminhalt ca. 87.5000 m³
Anzahl der Geschosse 7 x (oberirdisch): EG - 7.OG/Technikzentrale
2 x (unterirdisch): U2 – U1
Bauteil B (Werkstattgebäude)
Attikahöhe über Gelände ca. 17.10 m
Bruttogeschossfläche (R) ca. 5.000 m²
Bruttorauminhalt ca. 25.300 m³
Anzahl der Geschosse 3 x (oberirdisch): EG - 2.OG
2 x (unterirdisch): U2 – U1
Bauteil C (Hörsaalgebäude)
Attikahöhe über Gelände ca. 22.95 m
Bruttogeschossfläche (R) ca. 10.200 m²
Bruttorauminhalt ca. 46.900 m³
Anzahl der Geschosse 5 x (oberirdisch): EG -4.OG
2 x (unterirdisch): U2 – U1

6.1.2 Art und Umfang der Regelung und Sicherung des öffentlichen Verkehrs.

Die erforderlichen Angaben werden im Baulogistikhandbuch beschrieben und sind im Verkehrszeichenplan dargestellt.
Das Befahren der Baustelle erfolgt ausschließlich über die Wilhelm-Klemm Straße.
Die Zufahrt erfolgt über die Corrensstraße.

6.1.3 Im Bereich der Baustelle vorhandene Anlagen, insbesondere Abwasser- und Versorgungsleitungen.

Im Bereich der Baustelle vorhandenen und durch die TGA-Infrastrukturumverlegung des BLB Münster neu verlegten Versorgungsleitungen, sind zu beachten. Die Lage sowie der Verlauf der Leitungen ist den BLB-Leitungsplänen zu entnehmen.

6.1.4 Bekannte oder vermutete Hindernisse im Bereich der Baustelle, z.B. Leitungen, Regenwasserkanal, Bauwerksreste usw.

Die bekannten Hindernisse sind, sofern als vorhanden bekannt, in den Planunterlagen dargestellt.

6.1.5 Bestätigung, dass die im jeweiligen Bundesland geltenden Anforderungen zu Erkundungs- und gegebenenfalls Räumungsmaßnahmen hinsichtlich Kampfmittel erfüllt wurden.

Entlang der Achse der hergestellten Bohrpfähle und sowie auf dem Baufeld wurden im Auftrag des BLB NRW, Niederlassung Münster durch die Bezirksregierung Arnsberg (Aktenzeichen KDB-WL:55-05-205156-DA-002_BL) eine Kampfmitteluntersuchung durchgeführt. Die Sondierungsergebnisse sind den beiliegenden Unterlagen zur Kampfmitteluntersuchung zu entnehmen. (siehe Anlagenverzeichnis)

6.1.6 Art und Umfang von Schadstoffbelastungen, z.B. des Bodens, der Gewässer, der Luft, der Stoffe und Bauteile; vorliegende Fachgutachten oder dergleichen.

Die HINZ Ingenieure GmbH, Haus Uhlenkotten 22a, 48159 Münster wurde vom BLB NRW, Niederlassung Münster mit einer Baugrunduntersuchung beauftragt.
Die Ergebnisse zur chemischen Analytik an gewonnenen Bodenproben sind dem Bericht der HINZ Ingenieure GmbH vom 30.12.2019 zu entnehmen.

6.1.7 Arbeiten anderer Unternehmer auf der Baustelle.

Parallel zum Start der Tätigkeiten der Gewerke Akustik-Wandbekleidung und Innenfensterbänke erfolgen Arbeiten der TGA-Gewerke sowie weiterer Innenausbaugewerke.

Das Gewerk Rohbau hat vorlaufend den Rohbau erstellt. Ebenso wurde durch das Gewerk Baulogistik 2 die Baustellenlogistik / Baustelleneinrichtung fertiggestellt und in Betrieb genommen.

6.2 Angaben zur Ausführung

6.2.1 Vorgesehene Arbeitsabschnitte, Arbeitsunterbrechungen und Arbeitsbeschränkungen nach Art, Ort und Zeit sowie Abhängigkeit von Leistungen anderer.

Siehe Baulogistikphasenpläne 1-5. Im Rahmen der Fertigstellung des Rohbaus wird eine QS-Messung Baudynamik durchgeführt. Diese kann ggf. zu einer Arbeitsbeschränkung führen, da diese Messung ohne den Einfluss innerer Emittenten (wie. z.B. schwingungsauslösende Bohrtätigkeiten) ausgeführt werden muss.
Weiterhin wird das Projekt in den Jahren 2024-2026 von dem jährlich stattfindenden „Volksbank Münster Marathon“ tangiert.

6.2.3 Art und Umfang der vom Auftraggeber verlangten Eignungs- und Gütenachweise.

Eignungs- und Gütenachweise sind digital und 2-fach in Papierform vorzulegen. Die Hinweise unter 7.3 „Internetbasierter Projektraum“ sind in diesem Zusammenhang zu beachten.

6.2.4 Unter welchen Bedingungen auf der Baustelle gewonnene Stoffe verwendet werden dürfen oder müssen oder einer anderen Verwertung zuzuführen sind.

Entsorgung gem. Gewerbeabfallverordnung. Die Hinweise im Baulogistikhandbuch sind zu beachten.

6.2.5 Art, Zusammensetzung und Menge der aus dem Bereich des Auftraggebers zu entsorgenden Böden, Stoffe und Bauteile; Art der Verwertung oder bei Abfall die Entsorgungsanlage; Anforderungen an die Nachweise über Transporte, Entsorgung und die vom Auftraggeber zu tragenden Entsorgungskosten.

Entsorgung gem. Gewerbeabfallverordnung. Die Hinweise im Baulogistikhandbuch sind zu beachten.

1.
Sonstiges

7.1 Maßnahmen des Immissionsschutzes
Siehe Baulogistikhandbuch

7.2 entfällt

7.3 Internetbasierter Projektraum
In dem Ausgeschriebenen Projekt, wird der internetbasierte Projektraum „CONCLUDE CDE“
für den Austausch von Dokumenten und Plänen und die Projektkommunikation eingesetzt. Erklärtes Zeil des Auftraggebers ist es, dass alle Projektbeteiligten jederzeit Zugriff auf alle für sie relevanten Dokumente und Informationen haben, diese effektiv verteilen und freigeben können. Der AN verpflichtet sich im Rahmen der Beauftragung durch den AG bei „Thinkprojekt“ die erforderlichen Zugänge für die Dauer der Projektlaufzeit, d.h. für die Dauer seiner Beauftragung durch den AG bzw. Beteiligung im Projekt, abzuschließen. Die Kosten für diese Lizenzen trägt der AN. Weitere Informationen sind dem Blatt:
Hinweis „CONCLUDE CDE“ zu entnehmen.

7.4 Digitales Mängelmanagementsystem
Während der gesamten Ausführungs- und Abnahmephase wird eine „digitales Mängelmanagementsystem“ zur Kommunikation von Aufgaben, Restleistungen, Zusatzleistungen, Mängeln usw. verwendet. Der AN ist verpflichtet, dieses Softwaresystem ausführungsbegleitend zu nutzen. Eine entsprechende Position zur Abrechnung des zugehörigen Aufwandes, ist im LV enthalten und durch den AN entsprechend zu bepreisen.

7.5 Staubarme Baustelle
Es sind in diesem Zusammenhang die Hinweise auf dem Blatt:
Hinweis „Staubarme Baustelle“ zu beachten.

Allgemeine Technische Vorbemerkungen

Vorbemerkungen für die Materialökologischen Anforderungen:
Nachfolgend beschriebene technische Anforderungen und Leistungen gelten für das gesamte Leistungsverzeichnis. Der Aufwand hierfür ist in die Einheitspreise der LV-Positionen einzukalkulieren und mit diesen abgegolten.
Standardbeschreibung Gleichwertigkeit Technische Spezifikationen
Soweit in der Leistungsbeschreibung auf Technische Spezifikationen, z. B. nationale Normen, mit denen Europäische Normen umgesetzt werden, europäische technische Zulassungen, gemeinsame technische Spezifikationen, internationale Normen, Umweltzeichen Bezug genommen wird, werden auch ohne den ausdrücklichen Zusatz: oder gleichwertig, immer gleichwertige Technische Spezifikationen in Bezug genommen.
Raumluftmessung zu VOC und Formaldehyd im Innenraum
Ziel ist die Sicherstellung der Luftqualität im Innenraum unter hygienischen Gesichtspunkten,
· die zu keinen negativen Effekten hinsichtlich der Befindlichkeit der Raumnutzer führt,
· die hygienische Sicherheit garantiert und
· möglichst auch eine empfundene olfaktorische Luftqualität gewährleistet, die bei den Raumnutzern zu keinen negativen geruchlichen Wahrnehmungen führt. Diese Qualität der Innenraumluft soll erreicht werden, ohne einen unnötig hohen (energetischen) Aufwand für den Luftwechsel zu betreiben, da sich dieser wiederum negativ auf die Energiebilanz des Gebäudes auswirken würde. Nachfolgende Anforderungen dienen der Bewertung der Zielerfüllung (Qualität).
Flüchtige organische Stoffe (VOC) und Formaldehyd
Zur Sicherstellung der Innenraumlufthygiene werden nach Fertigstellung des Gebäudes die Innenräume auf die vorhandenen Immissionskonzentrationen an flüchtigen organischen Stoffen (VOC) überprüft sowie explizit der Einzelnachweis für Formaldehyd geführt. Die Bestimmung der TVOC-Konzentration im Raum erfolgt auf Basis der einschlägigen Normen (DIN EN ISO 16000-5, DIN ISO 16000-6, DIN ISO 16000-3). An VOC werden jene Verbindungen, die auch bei der Prüfung von Bauprodukten gemäß dem AgBB-Schema vorgesehen sind, untersucht. Die dabei ermittelten Konzentrationen werden der Bewertung zugrunde gelegt. Zielvorgabe ist ein sehr schadstoffarmes Gebäude mit sehr geringer Belastung der Nutzräume durch flüchtige organische Verbindungen, Formaldehyd und geruchsaktive Stoffe durch die im Bau verwendeten Materialien und Bauprodukte. Es bestimmt daher immer die Summe der Emissionen aller hierfür relevanten Materialien und Bauprodukte das Ergebnis. Die Messung des Formaldehyd- und des TVOC-Gehalts in der Raumluft in ausgewählten Räumen erfolgt bis spätestens 4 Wochen nach Gebäudefertigstellung, jedoch ohne lose Möblierung.
Zielvorgabe für die Messung der flüchtige organische Stoffe (VOC) und Formaldehyd gemäß Kriterien Steckbrief BNB_BN_3.1.3
Zusätzlich zu den TVOC-Konzentrationen (gesamte VOC-Konzentration) werden für die Bewertung / Zielvorgabe auch die VOC-Einzelkonzentrationen gemäß den aktuell gültigen Richtwerten (RW I und RW II-Werte) der Ad-hoc AG IRK/AOLG herangezogen. Die Bewertung von Formaldehyd richtet sich hinsichtlich der Mindestanforderung (QN 1) nach dem aktuellen Richtwert RW I des Ausschuss für Innenraumrichtwerte des Umweltbundesamts.
Beschichtungen
Bei allen Beschichtungen (Grundierungen, Imprägnierungen, sonstige Anstriche, Spachtelungen, etc.) sind möglichst umweltverträgliche, insbesondere lösemittelarme Produkte und Verfahren zu verwenden. Dabei sind die Einstufungen entsprechend dem jeweiligen Produkt- bzw. Giscode der Bauberufsgenossenschaft zu Grunde zu legen (siehe: www.gisbau.de) und die Vorgaben der einschlägigen Technischen Regeln für Gefahrstoffe (TRGS) zu berücksichtigen.
Allgemeine Produktdokumentation
Die Dokumentation der eingesetzten Produkte und deren Eigenschaften dient dem vollständigen Nachweis der eingebauten ausgewählten Materialien und als Grundlage zur Bewertung der relevanten Bauprodukte. Sie sind in einer eigenen Leistungsposition beschrieben und vergütet, da an die Dokumentation und die Deklaration der Inhaltsstoffe zur Zertifizierung nach dem Bewertungssystem Nachhaltiges Bauen besondere Anforderungen gestellt werden. Weitere Anforderungen an Dokumentation oder Nachweise zu eingebauten oder zum Einbau vorgesehenen Bauprodukten können sich aus den Besonderen Vertragsbedingungen, etwaige Zusätzliche Vertragsbedingungen, etwaige Zusätzliche Technische Vertragsbedingungen, oder den Allgemeinen Technischen Vertragsbedingungen für Bauleistungen (VOB / C) oder den Allgemeinen Vertragsbedingungen für die Ausführung von Bauleistungen (VOB / B) ergeben.
Übergreifende Anforderungen an alle aufgelisteten Bauprodukte
BNB BN 1.1.6, Anlage 1, Zeile 0 betrachtete Schadstoffgruppe: SVHC
Mindestanforderung : Deklaration enthaltener SVHC > 0,1 % erforderlich
Anforderungen QS3 : keine
Dokumentation: Gemische: SDB, ggf. Herstellererklärung
Erzeugnisse: Herstellerauskunft nach REACH, Leistungserklärung zur CE-Kennzeichnung, Produktkennzeichen, die SVHC ausschließen
Dokumentationsanforderung nach BNB_BN_1.1.6 + QNG-313, Pos. 1.1 für bestimmte Bauproduktgruppen
Produktdokumentation und Deklaration von VOC / Biozide / gefährliche Stoffe / gefährliche Einzelstoffe (Formaldehyd) halogenierte Treibmittel für alle ausgewählten Materialien und Hilfsstoffe der folgenden Bauproduktgruppen:
12. Dämmstoffe und Ortschäume
36.b. Dämmstoffe
Mindestens nachfolgend aufgeführte Dokumente und Deklarationen sind für diese vorzulegen:
Produktdatenblatt (PDB) / Technisches Merkblatt (TM) und Leistungserklärung (LE) mit Herstellername und Produktbezeichnung; SDB Umweltzeichen (z. B. Blauer Engel) Leistungserklärungen zur CE Kennzeichnung ggf. Herstellerklärung, EPD
Sicherheitsdatenblatt (SDB) für „Stoffe“ oder „Gemische“ im Sinne der europäischen Chemikalienverordnung REACH ((EG) Nr. 1907 / 2006) oder wenn der Hersteller ein Sicherheitsdatenblatt zur Verfügung stellt;
Deklaration aller Inhaltsstoffe, die nach der Chemikalienverordnung REACH (EG/1906/2006) als besonders besorgniserregend (SVHC) eingestuft und in die gemäß REACH Artikel 59 Absatz 1 erstellte Liste (sogenannte „Kandidatenliste“) aufgenommen wurden, ab 0,1 Gewichtsprozenten pro Einzelstoff im Produkt (entfällt für Produkte mit Umweltzeichen oder Gütesiegel wie z.B. Blauer Engel DE-UZ oder EMICODE, die SVHC ausschließen);Sofern in der Leistungsbeschreibung für bestimmte oder alle Produktgruppen SVHC oder biozide Wirkstoffe ausgeschlossen wurden, ist anstelle einer Deklaration der Nachweis zu erbringen, dass diese Stoffe nicht enthalten sind; geeignete Nachweisdokumente für Produkte, die gemäß Leistungsbeschreibung keine SVHC als Inhaltsstoffe enthalten dürfen;
Deklaration aller Inhaltsstoffe, die nach Biozid-Produkte-Verordnung 528/2012/EU als Biozidprodukte oder biozide Wirkstoffe einzustufen sind, mit Angabe von Konzentration und Wirkstoffen (entfällt für Produkte mit Umweltzeichen oder Gütesiegel wie z.B. Blauer Engel DE-UZ, die Biozide ausschließen);
geeignete Nachweisdokumente für Produkte, die gemäß Leistungsbeschreibung keine Biozide als Inhaltsstoffe enthalten dürfen;
allgemeine bauaufsichtliche Zulassung (abZ), sofern diese baurechtlich für die Produktgruppe vorgeschrieben ist oder für das angebotene Produkt erteilt wurde;
ETA oder Bewertung der Leistung in einer technischen Dokumentation unter Einschaltung einer entsprechend Art. 30 bzw. Art.43 BauPVO qualifizierten Stelle (alternativ: ehemalige Dokumentationsunterlagen), sofern dieser Nachweis baurechtlich vorgeschrieben ist;
Umweltzeichenzertifikate mit aktuellem Gültigkeitsdatum, sofern diese in der Leistungsbeschreibung als Nachweis gefordert sind oder für das angebotene Produkt erteilt wurden;
weitere Dokumente, Prüfzeugnisse und Nachweise zu Inhaltsstoffen und Eigenschaften des Produkts auf der Baustelle und in eingebauten Zustand, auf Anforderung durch den Auftraggeber;
Alle Dokumente sind gegliedert nach den LV-Bereichen und -Positionen zu nummerieren, zusammenzustellen und digital mit einem Inhaltsverzeichnis als einzelne pdf-Dateien über „Conclude CDE“ einzureichen.
Sofern in den einzelnen LV-Bereichen oder LV-Position nichts anderes angegeben ist, ist die gesamte Dokumentation spätestens 4 Wochen nach Auftragsvergabe vorzulegen.

1.
Dämmstoffe
Anforderungen an die BNB-Zertifizierung gem. BNB BN 1.1.6, Anlage 1
Punkt 12 Dämmstoffe und Ortschäume
Zeile 36b betrachtete Schadstoffgruppe: VOC / Biozide / gefährliche Stoffe / gefährliche Einzelstoffe (Formaldehyd) halogenierte Treibmittel
Mindestanforderung QN1: Dokumentation erforderlich
zusätzlich
Anforderungen QN3 : für KunstschaumDämmstoffe gelten Anforderungen
in Pos. 32a und 32b,
für organische Dämmstoffe gilt Pos. 46b

Pos. 32 a: Frei von halogenierten Treibmitteln und HBCDD in EPS/XPS,
TCEP in PUR/PIR < 0,1 % (siehe Anlage 2, C/D)

Pos. 32 b: Frei von Altreifengranulat und Chlorparaffine, PBDE < 0,1 %
(siehe Anlage 2, A/B

Pos. 46 b: reproduktions toxische Borverbindungen < 0,1 %
(siehe Anlage 2, F)

Dokumentation: PDB oder TM
SDB
Umweltzeichen (z. B. Blauer Engel)
Leistungserklärungen zur CE Kennzeichnung
ggf. Herstellerklärung, EPD

Technische Vorbemerkungen Allgemein

Allgemein

Mit "AN" ist der Auftragnehmer dieses Leistungsverzeichnisses sowie sämtliche Nachunternehmer des AN gemeint.

Für die Ausführung gelten alle einschlägigen Gesetze/ Vorschriften/ Regelungen in der jeweils gültigen Fassung.

Arbeits- und Gesundheitsschutz / Erste Hilfe
Die ordnungsgemäße Beachtung der jeweiligen Vorschriften und Technischen Regeln zum Arbeits- und Gesundheitsschutz, sowie deren Umsetzung ist Teil der geschuldeten Leistung des AN an den AG. Sowie alle Anforderungen nach der Arbeitsstättenverordnung und der Unfallverhütungsvorschrift "Erste Hilfe" zu treffen und während der gesamten Bauzeit vorzuhalten. Vor Beginn der Arbeiten sind Ersthelfer in ausreichender Anzahl schriftlich zu benennen und die entsprechenden Nachweise vorzulegen. Während der gesamten Bauzeit muss ein Ersthelfer vor Ort sein, der im Notfall die Aufgaben des Ersthelfers entsprechend der Rettungskette zu ergreifen hat.
Der AN hat dafür zu sorgen, dass in Bereichen, in denen Arbeiten mit gesundheitsschädigenden Einwirkungen ausgeführt werden, nur Personal eingesetzt wird, dass dazu geeignet ist und durch arbeitsmedizinische Untersuchungen überwacht wird. Der Nachweis hierfür ist vorab dem AG vorzulegen. Eine Belehrung wird vor Beginn der Baumaßnahme durchgeführt, gemeinsam mit allen Beteiligten.

Sauberkeit / Hygiene
Sauberkeit und Hygiene sind durch den AN zu gewährleisten. Die zugewiesenen Flächen sind in einem ordnungsgemäßen Zustand zu halten und etwaige Verunreinigungen direkt zu beseitigen. Siehe hierzu auch die Baustellenordnung.

Unfallverhütungsvorschriften
Für den AN gelten die jeweils gültigen Fassungen der Unfallverhütungsvorschriften und aller gesetzlichen Verordnungen. Einschlägige Arbeitsschutz- und Unfallverhütungsvorschriften sind während der Arbeiten auf der Baustelle vorzuhalten. Der AN hat vor Beginn einen qualifizierten Ansprechpartner vor Ort zu benennen, der während der Baumaßnahme aufsichtsführend tätig ist. Zudem ist eine Sicherheitsfachkraft zu benennen. Die aufsichtsführende Person und die Sicherheitsfachkraft kann allerdings eine Person zugleich sein. Der AN ist verpflichtet, den Inhalt der Bestimmungen seinem Personal und sonstigen von ihm beauftragten Personen vor Arbeitsbeginn mitzuteilen und diese danach zu unterweisen. Alle Schäden und Nachteile, die durch Nichtbeachtung der Vorschriften entstehen, hat der AN zu tragen. Die Nachweispflicht obliegt dem AN.

Alkohol- / Drogenmissbrauch
Der AN hat dafür Sorge zu tragen, dass kein Alkohol-/Drogenmissbrauch durch sein Personal betrieben wird. Besteht der Verdacht, dass eine Person unter Alkohol- oder Drogeneinfluss steht, so ist diese von der Baustelle zu entfernen. Der AG hält sich vor, einer solchen Person Baustellenverbot zu erteilen.
Es gilt ein striktes Rauch- und Alkoholverbot auf der Baustelle.

Überlassung von Grundflächen
Das Baugelände ist für Baufahrzeuge gem. BE-Plan begrenzt zugänglich. Die Zugänglichkeit und Lagerungsmöglichkeiten sind zu prüfen und mögliche zu treffende Maßnahmen im Vorfeld mit dem AG abzusprechen.

Baustellenflächen / Baustellenverkehr
Es stehen nur sehr begrenzt Lagerflächen zur Verfügung. Der AN muss damit rechnen, Material und Gerätschaften in mehreren Teillieferungen zur Baustelle andienen zu können.
Flächen zur Materiallagerung und Materialbearbeitung sind vor in Benutzungsnahme mit der Objektüberwachung abzustimmen. Sie sind über die gesamte Leistungszeit in Ordnung und sauber zu halten. Sie müssen gefahrlos durchquert werden können. Hierfür sind Wege freizuhalten.
Abfälle sind bis zum Abtransport in Behältnissen zwischenzulagern.
Angrenzende Verkehrsflächen müssen freigehalten werden und dürfen nicht für Bau und Montagearbeiten benutzt werden. Ausnahmen diesbezüglich sind mit dem Koordinator abzustimmen. Rückwärtsfahrten sind ausschließlich unter Einweisung vorzunehmen. Maschinen/Geräte/Materialien sind entsprechend dem Baufortschritt auf die Baustelle zu bringen/entfernen. Anlieferung/Standort/Auf- und Abladearbeiten sind mit dem Koordinator abzustimmen.

Weitere benötigte Flächen / Wegerecht
Die Einholung von möglichen wegerechtlichen Sondergenehmigungen für die Zufahrt zur Baustelle, sowie öffentliche und private Genehmigungen, die zur Durchführung der Arbeiten erforderlich sind, erfolgt durch den AN in Abstimmung mit dem AG oder seinen Beauftragten.

Personal- und Werkzeugcontainer
Der AN stellt/unterhält für sein eingesetztes Baupersonal im ausreichenden Umfang Personal- (Umkleiden, Pausen, etc.) und Werkzeugcontainer über die Dauer der Baumaßnahme.
Entstehende Kosten sind in den Einheitspreisen der Positionen einzukalkulieren.
Weitere Angaben siehe Baulogistikhandbuch, Kap.7 Vermietung von Büro- und Tagesunterkunftscontainern (TU) und Baulogistikphasenpläne 1 - 5.

Überwachung des Bauablaufs
Der vom AN zu erstellende Bauzeitenplan ist im Hinblick auf den tatsächlichen Baufortschritt zu aktualisieren.
Er hat die Baustelle so auszustatten, dass die Einhaltung der Fristen realisiert wird. Ist ein möglicher Verzug abzusehen, so hat der AN seine Kapazität zu verstärken. Terminverschiebungen/Bauzeitverschiebungen sind dem AG unverzüglich+ mitzuteilen und abzustimmen. Mögliche Verzögerungen sind anzuzeigen und erforderliche Maßnahmen sind seitens des AN zu ergreifen. Kosten für die Aktualisierung des Bauzeitenplanes (im 14-tätigen Rythmus) sind in die Einheitspreise einzukalkulieren.

Benennung Bauleitung / Koordination / Aufsichtsführung
Verantwortliche Personen seitens des AN für die Baustelle sind schriftlich 2 Wochen vor Beginn der Baumaßnahme dem AG bekannt zu geben. Ein Ansprechpartner der ständig vor Ort ist, ist zu benennen. Diese Person ist für die Koordination aller Leistungen des AN verantwortlich, auch für die eines möglichen Subunternehmers. Werden durch mehrere Unternehmen gleichzeitig Arbeiten auf der Baustelle ausgeführt, so ist jeder Unternehmer für seine Mitarbeiter verantwortlich und hat jeweils eine verantwortliche Person zu benennen. Dies ist bei der Angebotsabgabe durch den AN zu berücksichtigen. Entsprechende Leistungen werden nicht gesondert vergütet. Der AG benennt im Vorfeld der Baumaßnahme einen verantwortlichen (Fach-) Bauleiter/Koordinator, der je nach aktueller Anforderung, allerdings mindestens einmal pro Woche, Sicherheitsbegehungen/-besprechungen durchführt. Eine Teilnahme an den Begehungen/Besprechungen der auf der Baustelle tätigen Unternehmer, bzw. der zuvor benannten verantwortlichen Personen, ist Pflicht. Der daraus resultierende Aufwand ist in die Pauschale für die Baustelleneinrichtung einzukalkulieren.

Technische Vorbemerkungen Normen und Richtlinien

Die Bauleistungen müssen zum Zeitpunkt der Abnahme alle Bestimmungen, Normen, Richtlinien und Verordnungen entsprechen.

Sämtliche Maßnahmen zur Erfüllung der polizeilichen, bauaufsichtsbehördlichen, gewerbeaufsichtlichen, berufsgenossenschaftlichen und Umweltschutz-Vorschriften sowie Auflagen der Baugenehmigung sind genauestens einzuhalten.

Neben den einschlägigen VOB-Bestimmungen sind, soweit die Leistungsbeschreibung nachfolgend nicht anderslautende Bestimmungen und weitergehende Forderungen enthält, mindestens alle zum Zeitpunkt der Angebotsabgabe gültigen leistungsrelevanten DIN-Normen, Werks- und technischen Vorschriften sowie Gütebestimmungen den geforderten und in der Leistungsbeschreibung beschriebenen Ausführungen zugrunde zu legen.

Für alle Arbeiten gelten die Bestimmungen, Richtlinien, Merkblätter und Verordnungen in der jeweils zum Datum der Angebotsabgabe gültigen neuesten Fassung. Soweit sich die DIN-Normen zwischen Angebotsabgabe bis zur Abnahme ändern, sind vom AN die Änderungen darzulegen, die Mehr- oder Minderkosten zu benennen und dem AG zur Entscheidung vorzulegen.

Alle bis zu diesem Zeitpunkt verbindlich verankerten und laut Normenausschuss festgelegten Bedingungen und Vorschriften werden automatisch Bestandteil der Vertragsleistung.

Schnittstellenregelungen sind innerhalb der folgenden Qualitätsbeschreibungen rein informativ. Für die Gesamtheit des zu liefernden Vertragsgegenstandes ist allein der AN verantwortlich.

Technische Vorbemerkungen Baustelleneinrichtung

Baustelleneinrichtung AN

Der Ausschreibung sind Übersichtspläne der Baulogistik beigefügt. Wir weisen darauf hin, das die dargestellten Baustelleneinrichtungsflächen bereits mit dem AG abgestimmt sind und eine Erweiterung nicht möglich ist. Desweiteren ist die dargestellte Zufahrt zum Baufeld lediglich an der eingetragenen Stelle möglich und kann nicht verschoben werden.

Baustellenbetriebszeiten

siehe Baulogistikhandbuch

Der AN ist verpflichtet gesetzliche Vorschriften einzuhalten, wie z.B. die "Allgemeine Verwaltungsvorschrift zum Schutz gegen Baulärm". Weiterhin sind bis zu 10 Tage im Jahr vorzusehen, an denen keine Lärmintensiven Arbeiten ausgeführt werden dürfen. Die Verschiebung oder das Aussetzen von Lärmintensiven Arbeiten und alle daraus resultierenden Kosten sind in die Einheitspreise einzukalkulieren.
Alle gesetzlich vorgeschriebenen Schutzvorkehrungen zur Verringerung von Staub und Lärm sind vom AN vorzusehen und in den Leistungspositionen einzurechnen.

Der AN hat, in Abstimmung mit der Objektüberwachung, auf Grundlage des vom Planungsbüro erstellten BE-Planes, spätestens 4 Wochen nach Beauftragung einen Baustelleneinrichtungsplan für sämtliche Bauteile des Bauvorhabens zur Freigabe vorzulegen.

Nur die im BE-Plan gekennzeichneten Flächen der Baustelle dürfen vom AN genutzt werden. Treten bei der Benutzung bauseitig zur Verfügung gestellter Anlagen oder Grundstücke an diesen Schäden durch Verschulden des ANs ein, so ist der Auftragnehmer dem Auftraggeber dafür Schadensersatzpflichtig. Im Rahmen seiner Baustelleneinrichtung hat der AN für Magazine, Mannschaftsunterkünfte, Waschanlagen selbst zu sorgen. Es wird in diesem Zusammenhang ausdrücklich darauf hingewiesen, dass die Baustelle ständig sauber zu halten ist.

Sollte der AN seiner Reinigungspflicht nicht nachkommen kann die Reinigung durch die Bauleitung angeordnet werden. Die entstehenden Kosten werden dem AN von der jeweils nächsten Rechnung abgezogen.

Technische Vorbemerkungen Innenfensterbänke

Leistungsumfang
Herstellen der Fensterbänke gemäß Detailplänen, Leistungsbeschreibung und herzustellenden Fertigungszeichnungen, liefern und voll funktionsfähig einbauen, einschließlich aller erforderlichen Verbindungs- und Befestigungsteile:

Fensterbänke Bauteile A, B, C vom EG bis 5. OG

Material: HPL-Verbundwerkstoffplatten gem. DIN EN 438, trittsicher für Reinigungsarbeiten, Trägerplatte aus hoch verdichtetem Holzwerkstoff, formstabil und beständig gegen Baufeuchte.

Es dürfen nur Holzwerkstoffe aus nachhaltiger Forstwirtschaft mit Zertifikat eingesetzt werden.

Oberseite und Vorderkante: 1,0 mm HPL, Flächenverleimung PVAc
Vorderkante: ohne Abkantung, Anleimer HPL Vorderkante, 2 mm Radius
Hinterkante: geschützt (weiße ABS Kante: 1,0 mm )
sichtbare Oberflächen: kratzfest, scheuerbeständig
Form: rechteckig, gerade
Farbton: nach Bemusterung aus Standardkollektion ähnlich RAL 9010 Reinweiß
Befestigung: einschl. aller Befestigungsmittel, kippstabile, nicht sichtbare Befestigung auf Holzleisten lt. Statik für Brüstungs- und Nischen-Riegel auf Beton/Stahlbeton, Ab-
messung nach Erfordernis, die Fensterbank muss trittfest mit 1,5 KN belastbar sein.
Randabschlüsse: max. 5 mm Abstand zu den angrenzenden Bauteilen (Fensterrahmen, Laibungen etc.)
und dauerelastische Acryl-Versiegelung der Anschlüsse, Farbton angestimmt auf
Farbton der Fensterbank bzw. nach Wahl des AG
Abmessungen: unterschiedlich, Einzellängen nach Örtlichkeit und Aufmaß

Der AN hat vor Ort ein Aufmaß durchzuführen. Die Kosten hierfür sind in die Position "Werkstatt und Montageplanung" mit einzukalkulieren.

Innenfensterbänke Kalkulationshinweis

Die Fensterbänke sind im Bereich der Brüstungen fachgerecht zu montieren. Ein Höhenunterschied von UK-Fensterbank bis OK-Betonbrüstung von max 50 mm ist mit Mineralwolle auszufüllen und in die Position einzukalkulieren.

Sämtliche Fensterbänke (jede Position) sind, vor Ort, im hinteren Bereich zum Leichtmetallfenster jeweils 2 x ca. 1,0 x 1,0 cm auszuklinken und dauerelastisch zu versiegeln.

Bei den Fensterbänken handelt es sich um Fensterbänke deren Längen durch die Laibungen festgelegt sind. Die Fensterbänke überdecken den Anschluss Brüstungskanal / Putz-Aussenwand um ca. 1,0 cm. Die Fensterbänke überragen somit die Putzvorderkante um ca. 10 mm.

## 3.33 XAM Akustische Maßnahmen

### Titel 01 Übergeordnete Leistungen

#### Untertitel 01.01 Baustelleneinrichtung für alle Leistungen des LVsHinweis: Die hier aufg

**01.01.0010 Allgemeine Baustelleneinrichtung**
Allgemeine Baustelleneinrichtung

Einrichten der gesamten Baustelleneinrichtung, einschl. aller für die Durchführung der Arbeiten erforderlichen Maschinen, Geräte, Werkzeuge, Schutzeinrichtungen sowie die nach einschlägigen gesetzlichen Bestimmungen erforderlichen Sozialeinrichtungen, Aufenthaltsräume sowie aller Lager- und Arbeitsräume einzukalkulieren.

siehe hierzu auch die allgemeinen Vorbemerkungen.

Die Baustelleneinrichtung ist für alle in diesem Leistungsverzeichnis aufgeführten Leistungsbereiche einzukalkulieren, zu beachten sind insbesondere die Arbeitsabfolge der einzelnen Leistungen.

Bauteil A - C
Menge: 1,000 psch
DIN 276-1 2008-12: 391000000

**01.01.0020 Baustelleneinrichtung vorhalten**
Baustelleneinrichtung vorhalten

Baustelleneinrichtung der Vorposition vorhalten für die Gesamtdauer der Leistungen des Auftragnehmers bis zur mängelfreien Schlussabnahme.
Inkl. wöchentliche Reinigung der zur Verfügung gestellten BE-Flächen.
Die Reinigung der Arbeitsplätze ist in die Einheitspreise einzukalkulieren.

Vorhaltezeit: siehe Bauzeitenplan bzw. nach Baufortschritt

Bauteil A - C
Menge: 10,000 StWo
DIN 276-1 2008-12: 391000000

**01.01.0030 Räumen der Baustelleneinrichtung**
Räumen der Baustelleneinrichtung

Räumen der Baustelleneinrichtung nach Baufortschritt und nach Abschluss der Maßnahme.

Bauteil A - C
Menge: 1,000 psch
DIN 276-1 2008-12: 391000000

#### Untertitel 01.02 Werk- / Montageplanung, Statik, Dokumentation und Bemusterung

**01.02.0010 Werkstatt- und Montageplanung einschl. Statik etc.**
Werkstatt- und Montageplanung einschl. Statik etc.

Werkstatt- und Montageplanung einschl. Statik / Schallschutz / Brandschutz für die "Akustik-Wandbekleidungen Hörsäle 1 - 3 und Foyers" in Bauteil C sowie "Innenfensterbänke" in den Bauteilen A - C.

Statischer Nachweis / Standsicherheitsnachweis, Schallschutznachweis / Akustiknachweis und Brandschutznachweis B-s1, d0, schwer entflammbar, geringe Rauchentwicklung und nicht brennend abtropfend, Unterkonstruktion nicht brennbar.

Für akustische Wandbekleidung nach DIN 18355 in den Hörsälen und der Foyers einschl. Unterkonstruktion und aller Einbauelemente in diesem Titel, insbesondere Aussparungen, Wand- und Türanschlüsse als Besondere Leistung.

Dem AN wird nach der Auftragserteilung die Leitdetail-Planung des Planers übergeben. Nach Auftragserteilung und Klärung aller Einzelheiten ist vom AN eine Werkstatt- und Montageplanung einschl. Statik, Schallschutz-/Akustik-nachweis und Brandschutz anzufertigen.
Den Planunterlagen (z.B. Positionsplänen) sind den Schnitt- und Detailzeichnungen übersichtlich zuzuordnen.

Gemäß VOB/C müssen aus den Zeichnungen, Konstruktion, Details, Maße, Bauanschlüsse, Befestigung, Einbau und Einbaufolge erkennbar sein.

Grundsätzlich sind die Darstellungen in Zeichnungen Maßstab min. 1:20 bis Maßstab 1:1 auf Grundlage der übergebenen Ausführungspläne zu liefern.

Alle Planunterlagen sind dem AG digital (einschl. DWG) und im PDF Format gem. Vorbemerkungen zu übergeben.

Mit der Fertigung darf erst begonnen werden, wenn die Zeichnungen vom AG oder dessen Beauftragte auf Übereinstimmung mit den Vertragsbedingungen geprüft und für die Fertigung freigegeben sind.

Vor Beginn der Fertigung sind die für die Ausführung der Arbeiten erforderlichen Maße zwischen AN und AG / Architekten im Zuge der Werkplanung einvernehmlich festzulegen. Die Erstellung des notwendigen Aufmaßes erfolgt durch den AN. Die Kosten hierfür sind in diese Position einzukalkulieren.
Alle Nachweise sind dem Prüfstatiker zur Prüfung und Freigabe rechtzeitig vorzulegen.

Die zugrunde liegenden Rohbautoleranzen sind zu berücksichtigen.

Die Materialien mit Art, Oberflächenfarbe und -struktur sind durch den AN für den AG zu bemustern. 3 Musterplatten DIN A3 einschl. Kantenausbildung sind in diese Position einzukalkulieren.

Prüfablauf Werk- und Montage-Planung:
- Erstellen von Konstruktions- und Detailplänen einschl. örtlichem Aufmaß
- 3 x Musterplatten DIN A3 einschl. Kantenausbildung
- Vorlage der W+M - Planung durch AN 3 Wochen nach Beauftragung
- Prüfen der W+M - Planung durch Generalplanung 2 Wochen
- Prüfung der W+M - Planung durch Prüfstatiker 2 Wochen
- Überarbeitung und Wiedervorlage der W+M - Planung durch AN 2 Wochen
- Freigabe durch Generalplanung 1 Wochen

Der AN hat im Rahmen seiner Leistungen einen objektbezogenen Terminablaufplan zu erstellen und mit der Objektüberwachung des AG abzustimmen.

Sämtliche Unterlagen sind über den Projektserver zu verteilen.
Menge: 1,000 psch
DIN 276-1 2008-12: 345000000

**01.02.0020 Dokumentation**
Dokumentation

Dokumentation gemäß Dokumentationsrichtlinie (Checkliste für Bauübergabe und Revisionsunterlagen) des AG (BLB NRW). Zum Geltungsbereich dieser Richtlinie gehören folgende, durch den Gewerkeauftragnehmer je Auftragsinhalt und -umfang zu erbringende Dokumentationsleistungen:
 - Abnahme-, Einweisungs- und Prüfprotokolle.
- Nachweise zur Bauart.
- Bauproduktdatenblätter, Sicherheitshinweise.
- Bedienungs-, Wartungs- und Pflegehinweise.
- Hersteller-, Fabrikatsverzeichnisse.
- Bestands- und Revisionszeichnungen, -pläne, Detailpläne, Schnitte,
Montage-, Werkstatt- und Konstruktionszeichnungen.
- Zulassungszertifikate
- Fachunternehmererklärungen
- Hinweise für prüfpflichtige Anlagen
- Brandschutzdokumentation
 Dazu gehören Material- und Qualitätsnachweise einschl. der vom AN bereitzustellenden Berechnungen und Nachweise der verwendeten Baustoffe/-elemente, technische Merkblätter bzw. Produktdatenblätter mit eindeutiger Zuordnung zur Einbausituation sowie Kopien zugelassener bauaufsichtlicher Zulassungen.

Der dazugehörige Link zu den Anforderungen des AG ist:

https://www.blb.nrw.de/service/service-fuer-auftragnehmer/standards-erlasse-und-regelungen
Menge: 1,000 psch
DIN 276-1 2008-12: 399000000

**01.02.0030 Fotodokumentation**
Fotodokumentation

Erstellen einer Fotodokumentation mit 2 Bildern je Position, Format 9 x 13 cm.
Menge: 1,000 psch
DIN 276-1 2008-12: 399000000

#### Untertitel 01.03 Stundenlohnarbeiten

*Hinweis: Vorbemerkung zu Stundenlohnarbeiten*
Vorbemerkung zu Stundenlohnarbeiten

Für Arbeiten, die durch zusätzliche, im Rahmen des Leistungsverzeichnisses nicht erfasste Leistungen erforderlich werden können, werden die folgenden Stundensätze vereinbart.

Verrechnungssätze für Materiallieferungen und Geräteeinsätze sind vor Durchführung der Leistung mit der OÜ abzustimmen und zu vereinbaren.

Die nachfolgenden Positionen dürfen nur mit vorheriger Genehmigung der Objektüberwachung in Art und Umfang ausgeführt werden und beinhalten sämtliche Nebenkosten.

In den Stundensätzen sind alle Nebenkosten, Gemeinkosten, Auslösungen, Weg- und Fahrgelder sowie Weg- Anfahrzeiten anteilig enthalten.

Die nachfolgenden Verrechnungssätze gelten für sämtliche in diesem Leistungsverzeichnis aufgeführten Gewerke.

Die Stundenzettel sind spätestens am darauffolgenden Arbeitstag in 1-facher Ausfertigung zur Anerkennung der OÜ vorzulegen.

Sollte eine Unterzeichnung der Stundenzettel innerhalb des vorg. Zeitraums nicht möglich sein, sind die Tagelohnberichte eingescannt spätestens am nächsten Arbeitstag der OÜ per Mail zur Verfügung zu stellen.

**01.03.0010 Fachvorarbeiter/-in sämtliche Kosten/Zuschläge**
STLB-Bau 2022-04 091
Stundenlohnarbeiten durch Fachvorarbeiter/-in
der Verrechnungssatz für die jeweilige Arbeitskraft umfasst sämtliche Aufwendungen wie Lohn- und Gehaltskosten, Lohn- und Gehaltsnebenkosten, Zuschläge, lohngebundene und lohnabhängige Kosten, sonstige Sozialkosten, Gemeinkosten, Wagnis und Gewinn.
Menge: 5,000 h
Leistungsbereich: 091
DIN 276-1 2008-12: 399000000

**01.03.0020 Facharbeiter/-in sämtliche Kosten/Zuschläge**
STLB-Bau 2022-04 091
Stundenlohnarbeiten durch Facharbeiter/-in
der Verrechnungssatz für die jeweilige Arbeitskraft umfasst sämtliche Aufwendungen wie Lohn- und Gehaltskosten, Lohn- und Gehaltsnebenkosten, Zuschläge, lohngebundene und lohnabhängige Kosten, sonstige Sozialkosten, Gemeinkosten, Wagnis und Gewinn.
Menge: 5,000 h
Leistungsbereich: 091
DIN 276-1 2008-12: 399000000

**01.03.0030 Bauhelfer/-in sämtliche Kosten/Zuschläge**
STLB-Bau 2022-04 091
Stundenlohnarbeiten durch Bauhelfer/-in
der Verrechnungssatz für die jeweilige Arbeitskraft umfasst sämtliche Aufwendungen wie Lohn- und Gehaltskosten, Lohn- und Gehaltsnebenkosten, Zuschläge, lohngebundene und lohnabhängige Kosten, sonstige Sozialkosten, Gemeinkosten, Wagnis und Gewinn.
Menge: 5,000 h
Leistungsbereich: 091
DIN 276-1 2008-12: 399000000

#### Untertitel 01.04 Digitales Management

**01.04.0010 Digitales Management**
Digitales Management

Aus den zusätzlichen technischen Vertragsbedingungen (ZTV) „digitales Mängelmanagement“ ergeben sich Leistungen des Auftragnehmers. Der AN ist verpflichtet an einem digitalen Mängelmanagement mitzuwirken. Hierzu wird bauseitig die Software „Contrace“ aus dem Hause „thinkproject!“ zur Verfügung gestellt. Die Software kann im Browser und / oder in einer App (iOS + Android) genutzt werden. Die monatlich anfallende Gebühr für die Nutzung sowie die Einrichtungsgebühr wird bauseits übernommen.
Sobald Aufgaben, Restleistung, Zusatzleistungen, Mängel usw. im Zuständigkeitsbereich des AN vorliegen, erfolgt eine Benachrichtigung über die Software, direkt an die Mailadresse des AN. Ungeachtet dessen ist der AN dennoch angehalten, in regelmäßigen Abständen, selbstständig in der Software zu überprüfen, ob hier Aufgaben, Restleistungen, Zusatzleistungen, Mängel usw. für ihn vorliegen.
Der AN ist vor dem Hintergrund der hier, im Wesentlichen, beschriebenen Aufgaben / Leistungen verpflichtet, ein funktionierendes Mängelmanagement in partnerschaftlicher und projektorientierter Abstimmung mit dem Auftraggeber zu gewährleisten und die ihm übertragenden Aufgaben, im Zuge dessen, gewissenhaft und vollständig zu bearbeiten. Alle dafür erforderlichen Leistungen sind in dieser Position einzukalkulieren bzw. mit selbiger abgegolten.
Durch den Auftragnehmer ist zwingend mindestens eine Person (Projektleiter, Bauleiter, etc.) zu benennen, die dem Bauherrn sowie der Objektüberwachung als Ansprechpartner für das System zur Verfügung steht und entsprechende Aufgaben, Restleistungen, Zusatzleistungen, Mängel usw. entgegennehmen und bearbeiten darf bzw. dazu bevollmächtigt ist. Diese Person wird sowohl im System der Software sowie als direkter Ansprechpartner im Projekt, für das Mängelmanagement und die weiteren, oben genannten Anforderungen, hinterlegt und erhält die entsprechenden Zugangsdaten. Ein Wechsel dieser Person ist umgehend mit Benennung eines neuen Verantwortlichen beim Bauherrn und bei der Objektüberwachung anzuzeigen.
Das vorbeschriebene Softwaresystem (i.d.F. „Contrace“) ist während der gesamten Ausführungs- und Abnahmephase anzuwenden.
Im Wesentlichen sind folgende Leistungen durch den AN im Softwaresystem durchzuführen:

I) Abruf von angezeigten Mängeln / Aufgaben / Restleistungen / Zusatzleistungen / usw.
Durch den Bauherrn und / oder die zuständige Objektüberwachung werden Aufgaben, Restleistungen, Zusatzleistungen, Mängel usw. im Softwaresystem erfasst und an den AN übermittelt. Dieser hat die erfassten Punkte über das Softwaresystem abzurufen bzw. zu sichten.

II) Überprüfung der abgerufenen Daten
Der AN überprüft die abgerufenen Daten auf eigene Zuständigkeit und korrekte Bezeichnung. Im Anschluss an jene Überprüfung, ist durch den AN ggf. eine Rückmeldung über das Softwaresystem an den Bauherrn und / oder die zuständige Objektüberwachung zu übermitteln.

III) Bearbeitung und Freimeldung (bzw. Ablehnung) von Mängeln / Aufgaben / Restleistungen / Zusatzleistungen / usw.
Nach erfolgter Überprüfung, wie bereits in Punkt II geschildert, obliegt es dem AN die ihm zugeteilten Themen, innerhalb der ihm gesetzten Fristen, entsprechend zu bearbeiten und die erfolgte Umsetzung bzw. Mängelbeseitigung gegenüber dem Bauherrn und / oder der zuständige Objektüberwachung im Softwaresystem mit Foto und entsprechender Kommentierung freizumelden bzw. abzulehnen.

IV) Abruf etwaiger Rückmeldungen (bzw. weiterführender Kommunikation) des Bauherrn und / oder der zuständige Objektüberwachung
Nach der durch den AN zu übermittelnden Freimeldung (bzw. Ablehnung) der bereits mehrfach beschriebenen Themen, kontrolliert die zuständige Objektüberwachung die tatsächliche Abarbeitung oder Erledigung der jeweiligen Punkte. Dabei kann es ggf. zu Rückmeldungen oder Widersprüchen seitens der Objektüberwachung kommen (z.B. bei Aufrechterhaltung einer Mangelanzeige, aufgrund nicht vollständig beseitigter Mängel). Die genannten Rückmeldungen werden ebenfalls über das Softwaresystem bereitgestellt (bzw. verteilt) und sind durch den AN weiterhin im Softwaresystem abzurufen und entsprechend zu bearbeiten.
Menge: 1,000 psch
DIN 276-1 2008-12: 399000000

### Titel 02 Akustik-WandbekleidungenGrundsätzlich sind alle Konstruktionshohlräume

#### Untertitel 02.01 Akustik-Wandbekleidungen Hörsaal 1

**02.01.0010 Wandbekleidung aus Echtholzfurnier-Akustik-Lamellen, 56/8 mm, d = 100 mm**
Wandbekleidung aus Echtholzfurnier-Akustik-Lamellen, 56/8 mm, d = 100 mm

Brandschutzanforderung B-s1, d0, schwer entflammbar und nicht brennend
abtropfend, Unterkonstruktion nicht brennbar.

Einbauhöhe, ca. 7,735 m über OKFF, Außenkante der Lamellen
flächenbündig mit allen anschließenden separat
beschriebenen Bauteilen.

Montageuntergrund aufgehende StB- und MW-Wände, gerade, eben nach DIN 18202/ Tabelle 3/ Zeile 5.

Aufbautiefe, ca. d = 100 mm (Standardaufbau) einschl. UK gem. einer durch den AN zu erstellenden Statik.

Unterkonstruktion Tragprofile aus verzinkten Stahlblechprofilen nach DIN EN 14195 und DIN 18182-1, nicht brennbar, drucksteif und anprallsicher nach statischem
Erfordernis, Aufbau wie folgt:
CD-Profile 60/27, mit Direktabhängern an vorh.
Untergrund (Stahlbeton, Mauerwerk, Hartfaserplatte) befestigt (wie Vorsatzschale), Abstand CD-Profile kleiner/gleich 31 cm;
darauf horizontale Hutprofile 98/15/06, Abstand
Hutprofile kleiner/gleich 31 cm.

Dämmung Konstruktionshohlraum vollständig mit Mineralwolle, nicht brennbar, absacksicher ausfüllen.

Holzart Eiche natur furniert und transparent lackiert,
Maserung vertikal durchlaufend in allen
angrenzenden Elementen aus einer Charge
(gilt auch für alle nachfolgend beschriebenen Pos.).

Trägermaterial, ca. MDF-Kern, schwarz, d gesamt = 15 - 19 mm

Querkanten sauber geschnitten

Längskanten Nut-Federverbindung, Verlegung im Endlos-System

Perforation Sichtseite Längsnutung
Rückseite Lochbohrung (-B)

Stegbreite, ca. 56 mm
Nutbreite, ca. 8 mm
Lochanteil, ca. 7,81 %

Akustikvlies schwarz, rückseitig aufkaschiert

Lamellenformat, ca. 2.800 x 190 mm, vertikal

Gewicht, ca.: 10 kg / m²
baukustische
Anforderung: Absorbtionsgrad 125 - 4.000 Hz

Anschlüsse, Sockel, Fugen, Aussparungen, Verstärkungen sowie Schräg- und Stufenschnitte werden separat ausgeschrieben und vergütet. Gerade Schnitte sind in dieser Position enthalten.

Verdeckte Montage mit Fugen-Klammern (Schraub-Clips) an UK einschl. erf. Zuschnitte (gerade quer und gerade längs) und Befestigungsmittel.

Für die aufgeführte Leistung gelten alle einschlägigen Normen, sowie die
Herstellerrichtlinien.

In den Einheitspreis ist die erforderliche Gerüststellung einzukalkulieren.
Menge: 57,000 m²
DIN 276-1 2008-12: 345000000

**02.01.0020 Wandbekleidung aus Echtholzfurnier-Akustik-Lamellen, 56/8 mm, d = 65 mm**
Wandbekleidung aus Echtholzfurnier-Akustik-Lamellen, 56/8 mm, d = 65 mm

wie Vorposition jedoch

Aufbautiefe, ca. d = 65 mm (Aussenwände) einschl. UK gem. einer durch den AN zu erstellenden Statik.
Menge: 80,500 m²
DIN 276-1 2008-12: 345000000

**02.01.0030 Wandbekleidung aus Echtholzfurnier-Akustik-Lamellen, 56/8 mm, d = 300 mm**
Wandbekleidung aus Echtholzfurnier-Akustik-Lamellen, 56/8 mm, d = 300 mm

wie Vorposition jedoch

Aufbautiefe, ca. d = 300 mm einschl. UK gem. einer durch den AN zu erstellenden Statik.

mit zusätzlicher rückwärtiger Wandaufdopplung als `verlaschtes Doppelständerwerk` bestehend aus
- 2 x CW 50, verlascht mit GK-Plattenstreifen, h min. 30 cm, alle 90 cm,
Abstand CW-Profile kleiner/gleich 31 cm, sowie
- einseitiger Wandbeplankung aus 2 x 12,5 mm GK-Platten.
Menge: 18,500 m²
DIN 276-1 2008-12: 345000000

**02.01.0040 Wandbekleidung aus Echtholzfurnier-Akustik-Lamellen, 56/8 mm, d = 580 mm**
Wandbekleidung aus Echtholzfurnier-Akustik-Lamellen, 56/8 mm, d = 580 mm

wie Vorposition jedoch

Aufbautiefe, ca. d = 580 mm einschl. UK und einer Lage 12,5 mm Gipskartonbeplankung gem. einer durch den AN
zu erstellenden Statik.
Menge: 36,500 m²
DIN 276-1 2008-12: 345000000

**02.01.0050 Sockelausbildung aus Massivholz, Eiche, h = 10 cm**
Sockelausbildung aus Massivholz, Eiche, h = 10 cm

Herstellung, Lieferung und nichtsichtbare, verdeckte Montage der Sockelausbildung in Eiche natur, transparent lackiert, h = 10 cm, d = 15 - 19 mm (flächenbündig mit den Akustiklamellen), inkl. der erforderlichen, fachgerechten Verbindungen zur vorgenannten Wandbekleidung.
Menge: 70,000 m
DIN 276-1 2008-12: 345000000

**02.01.0060 Sockelausbildung aus Massivholz, Eiche, h = 10 cm, Stufen**
Sockelausbildung aus Massivholz, Eiche, h = 10 cm, Stufen

wie Vorposition jedoch

als Stufenausbildung (38,50/95,00), abgetreppt und auf Gehrung.
Menge: 28,000 St
DIN 276-1 2008-12: 345000000

**02.01.0070 Fugenausbildung, schwarz hinterlegt, h = 2 cm**
Fugenausbildung, schwarz hinterlegt, h = 2 cm

Herstellung der horizontalen Fugenausbildung schwarz hinterlegt, h = 2 cm.
Menge: 44,000 m
DIN 276-1 2008-12: 345000000

**02.01.0080 Außenecken aus Massivholz, Eiche, 5 / 5 cm, 90°**
Außenecken aus Massivholz, Eiche, 5 / 5 cm, 90°

Herstellung, Lieferung und nichtsichtbare, verdeckte Montage der 90° - Außenecken - Ausbildung in Eiche natur, transparent lackiert, 5 / 5 cm, d = 15 - 19 mm (flächenbündig mit den Akustiklamellen), inkl. der erforderlichen, fachgerechten Verbindungen zur vorgenannten Wandbekleidung.
Menge: 20,800 m
DIN 276-1 2008-12: 345000000

**02.01.0090 Innenecken aus Massivholz, Eiche, 5 / 5 cm, 90°**
Innenecken aus Massivholz, Eiche, 5 / 5 cm, 90°

Herstellung, Lieferung und nichtsichtbare, verdeckte Montage der 90° - Innenecken - Ausbildung in Eiche natur, transparent lackiert, 5 / 5 cm, d = 15 - 19 mm (flächenbündig mit den Akustiklamellen), inkl. der erforderlichen, fachgerechten Verbindungen zur vorgenannten Wandbekleidung.
Menge: 22,000 m
DIN 276-1 2008-12: 345000000

**02.01.0100 Außenecken aus Massivholz, Eiche, 5 / 5 cm, 115°**
Außenecken aus Massivholz, Eiche, 5 / 5 cm, 115°

Herstellung, Lieferung und nichtsichtbare, verdeckte Montage der 115° - Außenecken - Ausbildung in Eiche natur, transparent lackiert, 5 / 5 cm, d = 15 - 19 mm (flächenbündig mit den Akustiklamellen), inkl. der erforderlichen, fachgerechten Verbindungen zur vorgenannten Wandbekleidung.
Menge: 2,715 m
DIN 276-1 2008-12: 345000000

**02.01.0110 Innenecken aus Massivholz, Eiche, 5 / 5 cm,115°**
Innenecken aus Massivholz, Eiche, 5 / 5 cm,115°

Herstellung, Lieferung und nichtsichtbare, verdeckte Montage der 115° - Innenecken - Ausbildung in Eiche natur, transparent lackiert, 5 / 5 cm, d = 15 - 19 mm (flächenbündig mit den Akustiklamellen), inkl. der erforderlichen, fachgerechten Verbindungen zur vorgenannten Wandbekleidung.
Menge: 2,715 m
DIN 276-1 2008-12: 345000000

**02.01.0120 Schrägschnitte**
Schrägschnitte

Herstellung von Schrägschnitten an Echtholzfurnier-Akustik-Lamellen.
Menge: 4,000 m
DIN 276-1 2008-12: 345000000

**02.01.0130 Stufenschnitte**
Stufenschnitte

Herstellung von Stufenschnitten an Echtholzfurnier-Akustik-Lamellen (siehe Sockelausbildung Stufen).
Menge: 28,000 St
DIN 276-1 2008-12: 345000000

**02.01.0140 Laibungsbekleidung aus Echtholzfurnier-Akustik-Lamellen, 56/8 mm, d = 65 mm**
Laibungsbekleidung aus Echtholzfurnier-Akustik-Lamellen, 56/8 mm, d = 65 mm

wie Vorposition 0010 jedoch vierseitig mit einer Laibungstiefe von ca. 32 cm (Heizkörpernischen).
Menge: 48,000 m
DIN 276-1 2008-12: 345000000

**02.01.0150 Wandaufdopplung mit Gipsfaserplatten, d = 50 mm**
Wandaufdopplung mit Gipsfaserplatten, d = 50 mm

Herstellung einer Wandaufdopplung (Außenwand) mit 3 x 15 mm Gipsfaserplatten auf Mauerwerk, geklebt und gedübelt.
Menge: 19,000 m²
DIN 276-1 2008-12: 345000000

**02.01.0160 Aussparungen in Unterkonstruktion, b = 200 mm**
Aussparungen in Unterkonstruktion, b = 200 mm

Herstellung einer Aussparung in der Unterkonstruktion, b = 200 mm
Menge: 20,000 m
DIN 276-1 2008-12: 345000000

**02.01.0170 Ausschnitte in Akustik-Lamellen, rund, d = 50 mm**
Ausschnitte in Akustik-Lamellen, rund, d = 50 mm

Herstellung von runden Ausschnitten in Akustik-Lamellen, d = 50 mm
Menge: 15,000 St
DIN 276-1 2008-12: 345000000

**02.01.0180 Ausschnitte in Akustik-Lamellen, rechteckig, 100/200 mm**
Ausschnitte in Akustik-Lamellen, rechteckig, 100/200 mm

Herstellung von rechteckigen Ausschnitten in Akustik-Lamellen, 100/200 mm
Menge: 5,000 St
DIN 276-1 2008-12: 345000000

**02.01.0190 Ausschnitte in Akustik-Lamellen, quadratisch, 300/300 mm**
Ausschnitte in Akustik-Lamellen, quadratisch, 300/300 mm

Herstellung von quadratischen Ausschnitten in Akustik-Lamellen, 300/300 mm
Menge: 3,000 St
DIN 276-1 2008-12: 345000000

**02.01.0200 Ausschnitte in Akustik-Lamellen, rechteckig, 500/1.000 mm**
Ausschnitte in Akustik-Lamellen, rechteckig, 500/1.000 mm

Herstellung von rechteckigen Ausschnitten in Akustik-Lamellen, 500/1.000 mm
Menge: 3,000 St
DIN 276-1 2008-12: 345000000

#### Untertitel 02.02 Akustik-Wandbekleidungen Hörsaal 2

**02.02.0010 Wandbekleidung aus Echtholzfurnier-Akustik-Lamellen, 56/8 mm, d = 100 mm**
Wandbekleidung aus Echtholzfurnier-Akustik-Lamellen, 56/8 mm, d = 100 mm

Brandschutzanforderung B-s1, d0, schwer entflammbar und nicht brennend
abtropfend, Unterkonstruktion nicht brennbar.

Einbauhöhe, ca. 7,735 m über OKFF, Außenkante der Lamellen
flächenbündig mit allen anschließenden separat
beschriebenen Bauteilen.

Montageuntergrund aufgehende StB- und MW-Wände, gerade, eben nach DIN 18202/ Tabelle 3/ Zeile 5.

Aufbautiefe, ca. d = 100 mm (Standardaufbau) einschl. UK gem. einer durch den AN zu erstellenden Statik.

Unterkonstruktion Tragprofile aus verzinkten Stahlblechprofilen nach DIN EN 14195 und DIN 18182-1, nicht brennbar, drucksteif und anprallsicher nach statischem
Erfordernis, Aufbau wie folgt:
CD-Profile 60/27, mit Direktabhängern an vorh.
Untergrund (Stahlbeton, Mauerwerk, Hartfaserplatte) befestigt (wie Vorsatzschale), Abstand CD-Profile kleiner/gleich 31 cm;
darauf horizontale Hutprofile 98/15/06, Abstand
Hutprofile kleiner/gleich 31 cm.

Dämmung Konstruktionshohlraum vollständig mit Mineralwolle, nicht brennbar, absacksicher ausfüllen.

Holzart Eiche natur furniert und transparent lackiert,
Maserung vertikal durchlaufend in allen
angrenzenden Elementen aus einer Charge
(gilt auch für alle nachfolgend beschriebenen Pos.).

Trägermaterial, ca. MDF-Kern, schwarz, d gesamt = 15 - 19 mm

Querkanten sauber geschnitten

Längskanten Nut-Federverbindung, Verlegung im Endlos-System

Perforation Sichtseite Längsnutung
Rückseite Lochbohrung (-B)

Stegbreite, ca. 56 mm
Nutbreite, ca. 8 mm
Lochanteil, ca. 7,81 %

Akustikvlies schwarz, rückseitig aufkaschiert

Lamellenformat, ca. 2.800 x 190 mm, vertikal

Gewicht, ca.: 10 kg / m²
baukustische
Anforderung: Absorbtionsgrad 125 - 4.000 Hz

Anschlüsse, Sockel, Fugen, Aussparungen, Verstärkungen sowie Schräg- und Stufenschnitte werden separat ausgeschrieben und vergütet. Gerade Schnitte sind in dieser Position enthalten.

Verdeckte Montage mit Fugen-Klammern (Schraub-Clips) an UK einschl. erf. Zuschnitte (gerade quer und gerade längs) und Befestigungsmittel.

Für die aufgeführte Leistung gelten alle einschlägigen Normen, sowie die
Herstellerrichtlinien.

In den Einheitspreis ist die erforderliche Gerüststellung einzukalkulieren.
Menge: 55,500 m²
DIN 276-1 2008-12: 345000000

**02.02.0020 Wandbekleidung aus Echtholzfurnier-Akustik-Lamellen, 56/8 mm, d = 65 mm**
Wandbekleidung aus Echtholzfurnier-Akustik-Lamellen, 56/8 mm, d = 65 mm

wie Vorposition jedoch

Aufbautiefe, ca. d = 65 mm (Aussenwände) einschl. UK gem. einer durch den AN zu erstellenden Statik.
Menge: 95,000 m²
DIN 276-1 2008-12: 345000000

**02.02.0030 Wandbekleidung aus Echtholzfurnier-Akustik-Lamellen, 56/8 mm, d = 165 mm**
Wandbekleidung aus Echtholzfurnier-Akustik-Lamellen, 56/8 mm, d = 165 mm

wie Vorposition jedoch

Aufbautiefe, ca. d = 165 mm einschl. UK gem. einer durch den AN zu erstellenden Statik.
Menge: 39,500 m²
DIN 276-1 2008-12: 345000000

**02.02.0040 Wandbekleidung aus Echtholzfurnier-Akustik-Lamellen, 56/8 mm, d = 300 mm**
Wandbekleidung aus Echtholzfurnier-Akustik-Lamellen, 56/8 mm, d = 300 mm

wie Vorposition jedoch

Aufbautiefe, ca. d = 300 mm einschl. UK gem. einer durch den AN zu erstellenden Statik.

mit zusätzlicher rückwärtiger Wandaufdopplung als `verlaschtes Doppelständerwerk` bestehend aus
- 2 x CW 50, verlascht mit GK-Plattenstreifen, h min. 30 cm, alle 90 cm,
Abstand CW-Profile kleiner/gleich 31 cm, sowie
- einseitiger Wandbeplankung aus 2 x 12,5 mm GK-Platten.
Menge: 12,500 m²
DIN 276-1 2008-12: 345000000

**02.02.0050 Sockelausbildung aus Massivholz, Eiche, h = 10 cm**
Sockelausbildung aus Massivholz, Eiche, h = 10 cm

Herstellung, Lieferung und nichtsichtbare, verdeckte Montage der Sockelausbildung in Eiche natur, transparent lackiert, h = 10 cm, d = 15 - 19 mm (flächenbündig mit den Akustiklamellen), inkl. der erforderlichen, fachgerechten Verbindungen zur vorgenannten Wandbekleidung.
Menge: 32,500 m
DIN 276-1 2008-12: 345000000

**02.02.0060 Sockelausbildung aus Massivholz, Eiche, h = 10 cm, Stufen**
Sockelausbildung aus Massivholz, Eiche, h = 10 cm, Stufen

wie Vorposition jedoch

als Stufenausbildung (38,50/95,00), abgetreppt und auf Gehrung.
Menge: 28,000 St
DIN 276-1 2008-12: 345000000

**02.02.0070 Fugenausbildung, schwarz hinterlegt, h = 2 cm**
Fugenausbildung, schwarz hinterlegt, h = 2 cm

Herstellung der horizontalen Fugenausbildung schwarz hinterlegt, h = 2 cm.
Menge: 55,000 m
DIN 276-1 2008-12: 345000000

**02.02.0080 Außenecken aus Massivholz, Eiche, 5 / 5 cm, 90°**
Außenecken aus Massivholz, Eiche, 5 / 5 cm, 90°

Herstellung, Lieferung und nichtsichtbare, verdeckte Montage der 90° - Außenecken - Ausbildung in Eiche natur, transparent lackiert, 5 / 5 cm, d = 15 - 19 mm (flächenbündig mit den Akustiklamellen), inkl. der erforderlichen, fachgerechten Verbindungen zur vorgenannten Wandbekleidung.
Menge: 12,000 m
DIN 276-1 2008-12: 345000000

**02.02.0090 Innenecken aus Massivholz, Eiche, 5 / 5 cm, 90°**
Innenecken aus Massivholz, Eiche, 5 / 5 cm, 90°

Herstellung, Lieferung und nichtsichtbare, verdeckte Montage der 90° - Innenecken - Ausbildung in Eiche natur, transparent lackiert, 5 / 5 cm, d = 15 - 19 mm (flächenbündig mit den Akustiklamellen), inkl. der erforderlichen, fachgerechten Verbindungen zur vorgenannten Wandbekleidung.
Menge: 19,200 m
DIN 276-1 2008-12: 345000000

**02.02.0100 Schrägschnitte**
Schrägschnitte

Herstellung von Schrägschnitten an Echtholzfurnier-Akustik-Lamellen.
Menge: 4,000 m
DIN 276-1 2008-12: 345000000

**02.02.0110 Stufenschnitte**
Stufenschnitte

Herstellung von Stufenschnitten an Echtholzfurnier-Akustik-Lamellen (siehe Sockelausbildung Stufen).
Menge: 28,000 St
DIN 276-1 2008-12: 345000000

**02.02.0120 Laibungsbekleidung aus Echtholzfurnier-Akustik-Lamellen, 56/8 mm, d = 65 mm**
Laibungsbekleidung aus Echtholzfurnier-Akustik-Lamellen, 56/8 mm, d = 65 mm

wie Vorposition 0010 jedoch vierseitig mit einer Laibungstiefe von ca. 32 cm (Heizkörpernischen).
Menge: 40,000 m
DIN 276-1 2008-12: 345000000

**02.02.0130 Wandaufdopplung mit Gipsfaserplatten, d = 50 mm**
Wandaufdopplung mit Gipsfaserplatten, d = 50 mm

Herstellung einer Wandaufdopplung (Außenwand) mit 3 x 15 mm Gipsfaserplatten auf Mauerwerk, geklebt und gedübelt.
Menge: 12,000 m²
DIN 276-1 2008-12: 345000000

**02.02.0140 Aussparungen in Unterkonstruktion, b = 200 mm**
Aussparungen in Unterkonstruktion, b = 200 mm

Herstellung einer Aussparung in der Unterkonstruktion, b = 200 mm
Menge: 20,000 m
DIN 276-1 2008-12: 345000000

**02.02.0150 Ausschnitte in Akustik-Lamellen, rund, d = 50 mm**
Ausschnitte in Akustik-Lamellen, rund, d = 50 mm

Herstellung von runden Ausschnitten in Akustik-Lamellen, d = 50 mm
Menge: 15,000 St
DIN 276-1 2008-12: 345000000

**02.02.0160 Ausschnitte in Akustik-Lamellen, rechteckig, 100/200 mm**
Ausschnitte in Akustik-Lamellen, rechteckig, 100/200 mm

Herstellung von rechteckigen Ausschnitten in Akustik-Lamellen, 100/200 mm
Menge: 5,000 St
DIN 276-1 2008-12: 345000000

**02.02.0170 Ausschnitte in Akustik-Lamellen, quadratisch, 300/300 mm**
Ausschnitte in Akustik-Lamellen, quadratisch, 300/300 mm

Herstellung von quadratischen Ausschnitten in Akustik-Lamellen, 300/300 mm
Menge: 3,000 St
DIN 276-1 2008-12: 345000000

**02.02.0180 Ausschnitte in Akustik-Lamellen, rechteckig, 500/1.000 mm**
Ausschnitte in Akustik-Lamellen, rechteckig, 500/1.000 mm

Herstellung von rechteckigen Ausschnitten in Akustik-Lamellen, 500/1.000 mm
Menge: 3,000 St
DIN 276-1 2008-12: 345000000

#### Untertitel 02.03 Akustik-Wandbekleidungen Hörsaal 3

**02.03.0010 Wandbekleidung aus Echtholzfurnier-Akustik-Lamellen, 56/8 mm, d = 100 mm**
Wandbekleidung aus Echtholzfurnier-Akustik-Lamellen, 56/8 mm, d = 100 mm

Brandschutzanforderung B-s1, d0, schwer entflammbar und nicht brennend
abtropfend, Unterkonstruktion nicht brennbar.

Einbauhöhe, ca. 7,735 m über OKFF, Außenkante der Lamellen
flächenbündig mit allen anschließenden separat
beschriebenen Bauteilen.

Montageuntergrund aufgehende StB- und MW-Wände, gerade, eben nach DIN 18202/ Tabelle 3/ Zeile 5.

Aufbautiefe, ca. d = 100 mm (Standardaufbau) einschl. UK gem. einer durch den AN zu erstellenden Statik.

Unterkonstruktion Tragprofile aus verzinkten Stahlblechprofilen nach DIN EN 14195 und DIN 18182-1, nicht brennbar, drucksteif und anprallsicher nach statischem
Erfordernis, Aufbau wie folgt:
CD-Profile 60/27, mit Direktabhängern an vorh.
Untergrund (Stahlbeton, Mauerwerk, Hartfaserplatte) befestigt (wie Vorsatzschale), Abstand CD-Profile kleiner/gleich 31 cm;
darauf horizontale Hutprofile 98/15/06, Abstand
Hutprofile kleiner/gleich 31 cm.

Dämmung Konstruktionshohlraum vollständig mit Mineralwolle, nicht brennbar, absacksicher ausfüllen.

Holzart Eiche natur furniert und transparent lackiert,
Maserung vertikal durchlaufend in allen
angrenzenden Elementen aus einer Charge
(gilt auch für alle nachfolgend beschriebenen Pos.).

Trägermaterial, ca. MDF-Kern, schwarz, d gesamt = 15 - 19 mm

Querkanten sauber geschnitten

Längskanten Nut-Federverbindung, Verlegung im Endlos-System

Perforation Sichtseite Längsnutung
Rückseite Lochbohrung (-B)

Stegbreite, ca. 56 mm
Nutbreite, ca. 8 mm
Lochanteil, ca. 7,81 %

Akustikvlies schwarz, rückseitig aufkaschiert

Lamellenformat, ca. 2.800 x 190 mm, vertikal

Gewicht, ca.: 10 kg / m²
baukustische
Anforderung: Absorbtionsgrad 125 - 4.000 Hz

Anschlüsse, Sockel, Fugen, Aussparungen, Verstärkungen sowie Schräg- und Stufenschnitte werden separat ausgeschrieben und vergütet. Gerade Schnitte sind in dieser Position enthalten.

Verdeckte Montage mit Fugen-Klammern (Schraub-Clips) an UK einschl. erf. Zuschnitte (gerade quer und gerade längs) und Befestigungsmittel.

Für die aufgeführte Leistung gelten alle einschlägigen Normen, sowie die
Herstellerrichtlinien.

In den Einheitspreis ist die erforderliche Gerüststellung einzukalkulieren.
Menge: 50,000 m²
DIN 276-1 2008-12: 345000000

**02.03.0020 Wandbekleidung aus Echtholzfurnier-Akustik-Lamellen, 56/8 mm, d = 65 mm**
Wandbekleidung aus Echtholzfurnier-Akustik-Lamellen, 56/8 mm, d = 65 mm

wie Vorposition jedoch

Aufbautiefe, ca. d = 65 mm (Aussenwände) einschl. UK gem. einer durch den AN zu erstellenden Statik.
Menge: 16,500 m²
DIN 276-1 2008-12: 345000000

**02.03.0030 Sockelausbildung aus Massivholz, Eiche, h = 10 cm**
Sockelausbildung aus Massivholz, Eiche, h = 10 cm

Herstellung, Lieferung und nichtsichtbare, verdeckte Montage der Sockelausbildung in Eiche natur, transparent lackiert, h = 10 cm, d = 15 - 19 mm (flächenbündig mit den Akustiklamellen), inkl. der erforderlichen, fachgerechten Verbindungen zur vorgenannten Wandbekleidung.
Menge: 18,500 m
DIN 276-1 2008-12: 345000000

**02.03.0040 Fugenausbildung, schwarz hinterlegt, h = 2 cm**
Fugenausbildung, schwarz hinterlegt, h = 2 cm

Herstellung der horizontalen Fugenausbildung schwarz hinterlegt, h = 2 cm.
Menge: 13,000 m
DIN 276-1 2008-12: 345000000

**02.03.0050 Aussparungen in Unterkonstruktion, b = 200 mm**
Aussparungen in Unterkonstruktion, b = 200 mm

Herstellung einer Aussparung in der Unterkonstruktion, b = 200 mm
Menge: 10,000 m
DIN 276-1 2008-12: 345000000

**02.03.0060 Ausschnitte in Akustik-Lamellen, rund, d = 50 mm**
Ausschnitte in Akustik-Lamellen, rund, d = 50 mm

Herstellung von runden Ausschnitten in Akustik-Lamellen, d = 50 mm
Menge: 5,000 St
DIN 276-1 2008-12: 345000000

**02.03.0070 Ausschnitte in Akustik-Lamellen, rechteckig, 100/200 mm**
Ausschnitte in Akustik-Lamellen, rechteckig, 100/200 mm

Herstellung von rechteckigen Ausschnitten in Akustik-Lamellen, 100/200 mm
Menge: 2,000 St
DIN 276-1 2008-12: 345000000

**02.03.0080 Ausschnitte in Akustik-Lamellen, quadratisch, 300/300 mm**
Ausschnitte in Akustik-Lamellen, quadratisch, 300/300 mm

Herstellung von quadratischen Ausschnitten in Akustik-Lamellen, 300/300 mm
Menge: 1,000 St
DIN 276-1 2008-12: 345000000

**02.03.0090 Ausschnitte in Akustik-Lamellen, rechteckig, 500/1.000 mm**
Ausschnitte in Akustik-Lamellen, rechteckig, 500/1.000 mm

Herstellung von rechteckigen Ausschnitten in Akustik-Lamellen, 500/1.000 mm
Menge: 1,000 St
DIN 276-1 2008-12: 345000000

#### Untertitel 02.04 Akustik-Wandbekleidungen Foyers

**02.04.0010 Wandbekleidung aus Echtholzfurnier-Akustik-Lamellen, 56/8 mm, d = 100 mm**
Wandbekleidung aus Echtholzfurnier-Akustik-Lamellen, 56/8 mm, d = 100 mm

Brandschutzanforderung B-s1, d0, schwer entflammbar und nicht brennend
abtropfend, Unterkonstruktion nicht brennbar.

Einbauhöhe, ca. 7,735 m über OKFF, Außenkante der Lamellen
flächenbündig mit allen anschließenden separat
beschriebenen Bauteilen.

Montageuntergrund aufgehende StB- und MW-Wände, gerade, eben nach DIN 18202/ Tabelle 3/ Zeile 5.

Aufbautiefe, ca. d = 100 mm (Standardaufbau) einschl. UK gem. einer durch den AN zu erstellenden Statik.

Unterkonstruktion Tragprofile aus verzinkten Stahlblechprofilen nach DIN EN 14195 und DIN 18182-1, nicht brennbar, drucksteif und anprallsicher nach statischem
Erfordernis, Aufbau wie folgt:
CD-Profile 60/27, mit Direktabhängern an vorh.
Untergrund (Stahlbeton, Mauerwerk, Hartfaserplatte) befestigt (wie Vorsatzschale), Abstand CD-Profile kleiner/gleich 31 cm;
darauf horizontale Hutprofile 98/15/06, Abstand
Hutprofile kleiner/gleich 31 cm.

Dämmung Konstruktionshohlraum vollständig mit Mineralwolle, nicht brennbar, absacksicher ausfüllen.

Holzart Eiche natur furniert und transparent lackiert,
Maserung vertikal durchlaufend in allen
angrenzenden Elementen aus einer Charge
(gilt auch für alle nachfolgend beschriebenen Pos.).

Trägermaterial, ca. MDF-Kern, schwarz, d gesamt = 15 - 19 mm

Querkanten sauber geschnitten

Längskanten Nut-Federverbindung, Verlegung im Endlos-System

Perforation Sichtseite Längsnutung
Rückseite Lochbohrung (-B)

Stegbreite, ca. 56 mm
Nutbreite, ca. 8 mm
Lochanteil, ca. 7,81 %

Akustikvlies schwarz, rückseitig aufkaschiert

Lamellenformat, ca. 2.800 x 190 mm, vertikal

Gewicht, ca.: 10 kg / m²
baukustische
Anforderung: Absorbtionsgrad 125 - 4.000 Hz

Anschlüsse, Sockel, Fugen, Aussparungen, Verstärkungen sowie Schräg- und Stufenschnitte werden separat ausgeschrieben und vergütet. Gerade Schnitte sind in dieser Position enthalten.

Verdeckte Montage mit Fugen-Klammern (Schraub-Clips) an UK einschl. erf. Zuschnitte (gerade quer und gerade längs) und Befestigungsmittel.

Für die aufgeführte Leistung gelten alle einschlägigen Normen, sowie die
Herstellerrichtlinien.

In den Einheitspreis ist die erforderliche Gerüststellung einzukalkulieren.
Menge: 79,000 m²
DIN 276-1 2008-12: 345000000

**02.04.0020 Sockelausbildung aus Massivholz, Eiche, h = 10 cm**
Sockelausbildung aus Massivholz, Eiche, h = 10 cm

Herstellung, Lieferung und nichtsichtbare, verdeckte Montage der Sockelausbildung in Eiche natur, transparent lackiert, h = 10 cm, d = 15 - 19 mm (flächenbündig mit den Akustiklamellen), inkl. der erforderlichen, fachgerechten Verbindungen zur vorgenannten Wandbekleidung.
Menge: 19,000 m
DIN 276-1 2008-12: 345000000

**02.04.0030 Fugenausbildung, schwarz hinterlegt, h = 2 cm**
Fugenausbildung, schwarz hinterlegt, h = 2 cm

Herstellung der horizontalen Fugenausbildung schwarz hinterlegt, h = 2 cm.
Menge: 19,000 m
DIN 276-1 2008-12: 345000000

**02.04.0040 Aussparungen in Unterkonstruktion, b = 200 mm**
Aussparungen in Unterkonstruktion, b = 200 mm

Herstellung einer Aussparung in der Unterkonstruktion, b = 200 mm
Menge: 10,000 m
DIN 276-1 2008-12: 345000000

**02.04.0050 Ausschnitte in Akustik-Lamellen, rund, d = 50 mm**
Ausschnitte in Akustik-Lamellen, rund, d = 50 mm

Herstellung von runden Ausschnitten in Akustik-Lamellen, d = 50 mm
Menge: 5,000 St
DIN 276-1 2008-12: 345000000

**02.04.0060 Ausschnitte in Akustik-Lamellen, rechteckig, 100/200 mm**
Ausschnitte in Akustik-Lamellen, rechteckig, 100/200 mm

Herstellung von rechteckigen Ausschnitten in Akustik-Lamellen, 100/200 mm
Menge: 2,000 St
DIN 276-1 2008-12: 345000000

**02.04.0070 Ausschnitte in Akustik-Lamellen, quadratisch, 300/300 mm**
Ausschnitte in Akustik-Lamellen, quadratisch, 300/300 mm

Herstellung von quadratischen Ausschnitten in Akustik-Lamellen, 300/300 mm
Menge: 1,000 St
DIN 276-1 2008-12: 345000000

**02.04.0080 Ausschnitte in Akustik-Lamellen, rechteckig, 500/1.000 mm**
Ausschnitte in Akustik-Lamellen, rechteckig, 500/1.000 mm

Herstellung von rechteckigen Ausschnitten in Akustik-Lamellen, 500/1.000 mm
Menge: 1,000 St
DIN 276-1 2008-12: 345000000

### Titel 03 Innenfensterbänke

#### Untertitel 03.01 Innenfensterbänke BT A + B

**03.01.0010 Innenfensterbank Holzwerkstoff HPL-besch., T 31,0 cm, D 2,5 cm, L 112,5 cm**
Innenfensterbank Holzwerkstoff HPL-besch., T 31,0 cm, D 2,5 cm, L 112,5 cm

sichtbare Kanten: ABS Kante gem. der Fensterbankoberfläche in 1 mm
Stärke, Radius 2 mm anzubringen.

nicht sichtbarer Kanten: ABS Kante gem. der Fensterbankoberfläche in 1 mm
Stärke anzubringen.

herstellen, liefern und gem. beigefügtem Detail auf Beton befestigen.

Brüstungshöhe: 70,0 cm

Fensterbanktiefe: 31,0 cm
Materialstärke der Fensterbank ca.: 2,5 cm
Länge ca.: 112,5 cm
Menge: 502,000 St
DIN 276-1 2008-12: 334000000

**03.01.0020 Innenfensterbank Holzwerkstoff HPL-besch., T 31,0 cm, D 2,5 cm, L 112,5 cm**
Innenfensterbank Holzwerkstoff HPL-besch., T 31,0 cm, D 2,5 cm, L 112,5 cm

sichtbare Kanten: ABS Kante gem. der Fensterbankoberfläche in 1 mm
Stärke, Radius 2 mm anzubringen.

nicht sichtbarer Kanten: ABS Kante gem. der Fensterbankoberfläche in 1 mm
Stärke anzubringen.

herstellen, liefern und gem. beigefügtem Detail auf Beton befestigen.

Brüstungshöhe: 70,0 cm

Fensterbanktiefe: 31,0 cm
Materialstärke der Fensterbank ca.: 2,5 cm
Länge ca.: 112,5 cm

Sonderausführung: dekontaminierbare Oberfläche

Einbauort: BT A, EG, Radioisotopenbereich
Menge: 13,000 St
DIN 276-1 2008-12: 334000000

**03.01.0030 Innenfensterbank Holzwerkstoff HPL-besch., T 31,0 cm, D 2,5 cm, L 112,5 cm**
Innenfensterbank Holzwerkstoff HPL-besch., T 31,0 cm, D 2,5 cm, L 112,5 cm

sichtbare Kanten: ABS Kante gem. der Fensterbankoberfläche in 1 mm
Stärke, Radius 2 mm anzubringen.

nicht sichtbarer Kanten: ABS Kante gem. der Fensterbankoberfläche in 1 mm
Stärke anzubringen.

herstellen, liefern und gem. beigefügtem Detail auf Beton befestigen.

Brüstungshöhe: 187,5 cm (BT B im EG)

Fensterbanktiefe: 31,0 cm
Materialstärke der Fensterbank ca.: 2,5 cm
Länge ca.: 112,5 cm
Menge: 22,000 St
DIN 276-1 2008-12: 334000000

**03.01.0040 Innenfensterbank Holzwerkstoff HPL-besch., T 31,0 cm, D 2,5 cm, L 106,3 cm**
Innenfensterbank Holzwerkstoff HPL-besch., T 31,0 cm, D 2,5 cm, L 106,3 cm

sichtbare Kanten: ABS Kante gem. der Fensterbankoberfläche in 1 mm
Stärke, Radius 2 mm anzubringen.

nicht sichtbarer Kanten: ABS Kante gem. der Fensterbankoberfläche in 1 mm
Stärke anzubringen.

herstellen, liefern und gem. beigefügtem Detail auf Beton befestigen.

Brüstungshöhe: 70,0 cm

Fensterbanktiefe: 31,0 cm
Materialstärke der Fensterbank ca.: 2,5 cm
Länge ca.: 106,3 cm
Menge: 12,000 St
DIN 276-1 2008-12: 334000000

**03.01.0050 Innenfensterbank Holzwerkstoff HPL-besch., T 31,0 cm, D 2,5 cm, L 101,2 cm**
Innenfensterbank Holzwerkstoff HPL-besch., T 31,0 cm, D 2,5 cm, L 101,2 cm

sichtbare Kanten: ABS Kante gem. der Fensterbankoberfläche in 1 mm
Stärke, Radius 2 mm anzubringen.

nicht sichtbarer Kanten: ABS Kante gem. der Fensterbankoberfläche in 1 mm
Stärke anzubringen.

herstellen, liefern und gem. beigefügtem Detail auf Beton befestigen.

Brüstungshöhe: 70,0 cm

Fensterbanktiefe: 31,0 cm
Materialstärke der Fensterbank ca.: 2,5 cm
Länge ca.: 101,2 cm
Menge: 1,000 St
DIN 276-1 2008-12: 334000000

**03.01.0060 Innenfensterbank Holzwerkstoff HPL-besch., T 31,0 cm, D 2,5 cm, L 115,0 cm**
Innenfensterbank Holzwerkstoff HPL-besch., T 31,0 cm, D 2,5 cm, L 115,0 cm

sichtbare Kanten: ABS Kante gem. der Fensterbankoberfläche in 1 mm
Stärke, Radius 2 mm anzubringen.

nicht sichtbarer Kanten: ABS Kante gem. der Fensterbankoberfläche in 1 mm
Stärke anzubringen.

herstellen, liefern und gem. beigefügtem Detail auf Beton befestigen.

Brüstungshöhe: 70,0 cm

Fensterbanktiefe: 31,0 cm
Materialstärke der Fensterbank ca.: 2,5 cm
Länge ca.: 115,0 cm
Menge: 4,000 St
DIN 276-1 2008-12: 334000000

#### Untertitel 03.02 Innenfensterbänke BT C

**03.02.0010 Innenfensterbank Holzwerkstoff HPL-besch., T 31,0 cm, D 2,5 cm, L 112,5 cm**
Innenfensterbank Holzwerkstoff HPL-besch., T 31,0 cm, D 2,5 cm, L 112,5 cm

sichtbare Kanten: ABS Kante gem. der Fensterbankoberfläche in 1 mm
Stärke, Radius 2 mm anzubringen.

nicht sichtbarer Kanten: ABS Kante gem. der Fensterbankoberfläche in 1 mm
Stärke anzubringen.

herstellen, liefern und gem. beigefügtem Detail auf Beton befestigen.

Brüstungshöhe: 70,0 cm

Fensterbanktiefe: 31,0 cm
Materialstärke der Fensterbank ca.: 2,5 cm
Länge ca.: 112,5 cm
Menge: 208,000 St
DIN 276-1 2008-12: 334000000

**03.02.0020 Innenfensterbank Holzwerkstoff HPL-besch., T 31,0 cm, D 2,5 cm, L 106,3 cm**
Innenfensterbank Holzwerkstoff HPL-besch., T 31,0 cm, D 2,5 cm, L 106,3 cm

sichtbare Kanten: ABS Kante gem. der Fensterbankoberfläche in 1 mm
Stärke, Radius 2 mm anzubringen.

nicht sichtbarer Kanten: ABS Kante gem. der Fensterbankoberfläche in 1 mm
Stärke anzubringen.

herstellen, liefern und gem. beigefügtem Detail auf Beton befestigen.

Brüstungshöhe: 70,0 cm

Fensterbanktiefe: 31,0 cm
Materialstärke der Fensterbank ca.: 2,5 cm
Länge ca.: 106,3 cm
Menge: 9,000 St
DIN 276-1 2008-12: 334000000

**03.02.0030 Innenfensterbank Holzwerkstoff HPL-besch., T 31,0 cm, D 2,5 cm, L 103,5 cm**
Innenfensterbank Holzwerkstoff HPL-besch., T 31,0 cm, D 2,5 cm, L 103,5 cm

sichtbare Kanten: ABS Kante gem. der Fensterbankoberfläche in 1 mm
Stärke, Radius 2 mm anzubringen.

nicht sichtbarer Kanten: ABS Kante gem. der Fensterbankoberfläche in 1 mm
Stärke anzubringen.

herstellen, liefern und gem. beigefügtem Detail auf Beton befestigen.

Brüstungshöhe: 70,0 cm

Fensterbanktiefe: 31,0 cm
Materialstärke der Fensterbank ca.: 2,5 cm
Länge ca.: 103,5 cm
Menge: 11,000 St
DIN 276-1 2008-12: 334000000

**03.02.0040 Innenfensterbank Holzwerkstoff HPL-besch., T 31,0 cm, D 2,5 cm, L 102,5 cm**
Innenfensterbank Holzwerkstoff HPL-besch., T 31,0 cm, D 2,5 cm, L 102,5 cm

sichtbare Kanten: ABS Kante gem. der Fensterbankoberfläche in 1 mm
Stärke, Radius 2 mm anzubringen.

nicht sichtbarer Kanten: ABS Kante gem. der Fensterbankoberfläche in 1 mm
Stärke anzubringen.

herstellen, liefern und gem. beigefügtem Detail auf Beton befestigen.

Brüstungshöhe: 70,0 cm

Fensterbanktiefe: 31,0 cm
Materialstärke der Fensterbank ca.: 2,5 cm
Länge ca.: 102,5 cm
Menge: 2,000 St
DIN 276-1 2008-12: 334000000

**03.02.0050 Innenfensterbank Holzwerkstoff HPL-besch., T 31,0 cm, D 2,5 cm, L 101,2 cm**
Innenfensterbank Holzwerkstoff HPL-besch., T 31,0 cm, D 2,5 cm, L 101,2 cm

sichtbare Kanten: ABS Kante gem. der Fensterbankoberfläche in 1 mm
Stärke, Radius 2 mm anzubringen.

nicht sichtbarer Kanten: ABS Kante gem. der Fensterbankoberfläche in 1 mm
Stärke anzubringen.

herstellen, liefern und gem. beigefügtem Detail auf Beton befestigen.

Brüstungshöhe: 70,0 cm

Fensterbanktiefe: 31,0 cm
Materialstärke der Fensterbank ca.: 2,5 cm
Länge ca.: 101,2 cm
Menge: 2,000 St
DIN 276-1 2008-12: 334000000

**03.02.0060 Innenfensterbank Holzwerkstoff HPL-besch., T 31,0 cm, D 2,5 cm, L 115,0 cm**
Innenfensterbank Holzwerkstoff HPL-besch., T 31,0 cm, D 2,5 cm, L 115,0 cm

sichtbare Kanten: ABS Kante gem. der Fensterbankoberfläche in 1 mm
Stärke, Radius 2 mm anzubringen.

nicht sichtbarer Kanten: ABS Kante gem. der Fensterbankoberfläche in 1 mm
Stärke anzubringen.

herstellen, liefern und gem. beigefügtem Detail auf Beton befestigen.

Brüstungshöhe: 70,0 cm

Fensterbanktiefe: 31,0 cm
Materialstärke der Fensterbank ca.: 2,5 cm
Länge ca.: 115,0 cm
Menge: 2,000 St
DIN 276-1 2008-12: 334000000

**03.02.0070 Innenfensterbank Holzwerkstoff HPL-besch., T 31,0 cm, D 2,5 cm, L 113,5 cm**
Innenfensterbank Holzwerkstoff HPL-besch., T 31,0 cm, D 2,5 cm, L 113,5 cm

sichtbare Kanten: ABS Kante gem. der Fensterbankoberfläche in 1 mm
Stärke, Radius 2 mm anzubringen.

nicht sichtbarer Kanten: ABS Kante gem. der Fensterbankoberfläche in 1 mm
Stärke anzubringen.

herstellen, liefern und gem. beigefügtem Detail auf Beton befestigen.

Brüstungshöhe: 70,0 cm

Fensterbanktiefe: 31,0 cm
Materialstärke der Fensterbank ca.: 2,5 cm
Länge ca.: 113,5 cm
Menge: 10,000 St
DIN 276-1 2008-12: 334000000
